# Stiftung Deutsches Meeresmuseum
Angebotsaufforderung (GAEB 90, DA83)
DV-Nummer: 2025
Eröffnung: 18.10.24
Währung: EUR
Auftraggeber: Stiftung, Deutsches Meeresmuseum, Katharinenberg 14 - 20, 18

## A -25-013 Gebäudereinigung
Datum: 09.09.24

### Objekt 00 Vorbemerkungen

*Hinweis*
Alle gesetzlichen Bestimmungen und
Verordnungen sind im Falle der
Auftragserteilung an den Bieter
zwingend einzuhalten und zu erfüllen.
Alle sich daraus ergebenden
Kostenbelastungen sind in
derKalkulation des Anbieters erfasst.
Dies gilt insbe- sondere für die
Bestimmungen der Gewerbe- und
Handwerksordnung, der
öfftl.-rechtlichen Einrichtungen wie
Berufsgenossenschaft, Kranken- und
Sozialversicherungsträger. Die
nachfolgend genannten Bedingungen
gelten im Falle der Auftragserteilung
an den Bieter als vereinbart; sie sind
bei der Preisbildung zu
berücksichtigen! Für die
Angebotsbearbeitung kann mit der
ausschreiben den Stelle (Herr Janzen,
Tel.: 03831/26 50 650 oder
0173-9688291 sowie Herr Ast, Tel.
03831/26 50 510 oder 0173-9688269)
telefonisch ein Termin zur
Ortsbesichti- gung sowie zur Plan-
und Unterlageneinsicht vereinbart
werden! Die Preise sind nach
geltendem USt/MwSt-Gesetz zu
kalkulieren. Im Falle einer Änderung
dieser Gesetze erfolgt eine
Anpassung nur entsprechend den
gesetzlichen
Ausführungsverordnungen. Die Preise
sind als Festpreise bis zum Ablauf
eines Jahres anzubieten. Lohnund
Materialpreissteigerungen werden bis
zum Ablauf der obengenannten Frist
nicht anerkannt. Werden durch den
Anbieter für den Fall der
Auftragserteilung anderslautende
Vereinbarungen und/oder
Bedingungen genannt und gestellt, so
kann der Anbieter bei der Vergabe
nicht berücksichtigt werden. Jeder
Unternehmer hat selbst und
unverzüglich den von ihm
produzierten oder durch seine
Leistungserbringung anfallenden
Abfall sachgerecht zu beseitigen.
Dabei sind die jeweils gültigen
öfftl.-rechtlichen Bestimmungen in
eigener Verantwortung einzuhalten.
Kommt der beauftragte Unternehmer
dieser Verpflichtung nicht nach, so
bedarf es nur einer schriftlichen
Aufforderung mit Fristsetzung durch
den Auftraggeber. Kommt der
Unternehmer dieser einmaligen
Aufforderung unter Wahrung der
gesetzten Frist nicht nach, so wird im
Wege der Ersatzvornahme der Abfall
zu seinen Lasten beseitigt. Die
dadurch anfallenden Aufwendungen
werden dem Unternehmer bei der
Abrechnungssumme in Abzug
gebracht. Aufenthalts-  und
Lagerräume  werden  gestellt.  Es
ist aber Sache des beauftragten
Unternehmers, die entsprechende
Ausstattung im erforderlichen Umfang
herzustellen,  vorzuhalten  und
wieder  zu  beseitigen, ohne
gesonderten Anspruch auf Vergütung.
Sofern  die  bereitgestellten
Entnahmestellen  für  Strom und
Wasser nicht genügen oder passen,
ist es Sache des Auftragnehmers,
entsprechende Erweiterungen und
Ergänzungen  auf  eigene  Kosten
vorzunehmen.  Gleiches  gilt  für
die  jeweiligen
Energietransporteinrichtungen wie
Kabel, Schläuche, Beleuchtung,
Verteiler. Bauseits vorhandene
Gerüste und  Arbeitsbühnen  können
vom beauftragten Unternehmer
kostenlos genutzt werden. Soweit
Erweiterungen und / oder
Ergänzungen bauseits vorhandener
Gerüste und Arbeitsbühnen
erforderlich sind,  hat  diese  der
beauftragte  Unternehmer
herzustellen,  vorzuhalten  und
wieder  zu  beseitigen, ohne
gesonderten Anspruch auf Vergütung.
Alle Gerüste und Arbeitsbühnen für
Arbeiten im Haus-Innenbereich, auch
wenn  sie  >=  3,0  m  hoch  sind oder
sein müssen, sind vom beauftragten
Unternehmer zu erbringen, ohne
gesonderten Anspruch auf Vergütung.
Die in der Leistungsbeschreibung
vorgegebenen Materialien sind
grundsätzlich auch zu verarbeiten. Bei
Verwendung anderer Materialien hat
der ausführende Unternehmer in
jedem Falle die Gleichwertigkeit des
Produktes mit dem ausgeschriebenen
Produkt zu belegen. Lohnzuschläge
für Arbeiten an Sonn- und Feiertagen
sind grundsätzlich  in  die
Einheitspreise  einzukalkulieren. Eine
gesonderte  Vergütung  von
Feiertagszuschlägen, mit Ausnahme
einer ggf. gesondert
ausgeschriebenen Zuschlagsposition,
erfolgt nicht. Der  Anbieter  garantiert
  die  Vollständigkeit  der Leistung,
d.h. daß alle Leistungen und
Nebenleistungen, hierzu  gehören
auch  Fahrten  zu  den
Einsatzstellen, alle Hilfsstoffe und
Hilfsleistungen, alle
Schutzmaßnahmen an vorhandenen
Einrichtungen und Teilen etc.  im
Falle  der  Auftragserteilung  zum
angebotenen Preis  erbracht  werden,
auch  wenn  hiervon  einzelne  Teile
in  der  Leistungsbeschreibung  nicht
  oder  nicht ausdrücklich  erwähnt
sind,  die  aber  nach  allgemeiner
Praxis zu einer vollständigen Leistung
gehören.

*Hinweis*
Das Deutsche Meeresmuseum beabsichtigt, die nachfolgend
beschriebenen Reinigungsleistungen zu vergeben. Der
Anbieter wird an dieser Stelle ausdrücklich  darauf
hingewiesen, daß das Deutsche Meeresmuseum mit seinen
Einrichtungen ein öffentliches und international
bedeutsames Museum  ersten Ranges darstellt. Es gehört
zu den meistbesuchten Kultureinrichtungen Deutschlands.
Wegen der äußerst hohen Publikums- wirksamkeit wird bei
der Ausführung der Reinigungsleistungen ohne Abstriche
die höchstmögliche Qualität verlangt.

Der Vertrag wird für 12 Monate geschlossen. Eine
Vewrlängerung um weitere 12 Monate wird optional in
Aussicht gestellt.

Das MEERESMUSEUM und das OZEANEUM sind ganzjährig geöfffnet. Das NATUREUM Darßer Ort ist ebenfalls
ganzjährig, jedoch mit saisonalen Schließtagen
geöffnet. Das NAUTINEUM Dänholm ist derzeit nicht für
den Besucherverkehr geöffnet, aber von den
DMM-Mitarbeitern ganzjährig Mo-Fr besetzt.
In der Neuen Badenstrasse 4 werden vom DMM zwei
Büroetagen genutzt.

Eine Übersicht der  zu  reinigenden  Flächen  ist  in
den Flächenzusammenstellungen und  den Planunterlagen
der Anlagen 1 - 6 dargestellt.

Die Leistungen sind komplett nach Vorgaben,
Reinigungsturnus und Reinigungsverfahren  auszuführen.
Der  Auftragnehmer  bestätigt  am  Monatsende mit
Übergabe der Leistungsnachweise schriftlich die
Reinigung  in  der  entsprechenden Quantität und
Qualität.

Eventuelle Mängel werden in der Regel unmittelbar nach
Abschluß  bzw. Abnahme der Arbeiten angezeigt. Der
Auftragnehmer hat  diese Mängel unverzüglich zu
beseitigen. Kommt er der Aufforderung zur
Mängelbeseitigung nicht nach, wird die Vergütung
entsprechend gemindert. Sollte eine Ersatzvornahme
notwendig sein, wird Schadensersatz gefordert.

Das Reinigungspersonal  ist  mit  einheitlicher
Arbeitskleidung auszustatten. Auf ein angemessenens
Erschei- nungsbild wird besonderen Wert gelegt.

Die zur Reinigung eingesetzten Maschinen, Geräte und
Gegenstände sind täglich zu säubern und auf einem
technisch einwandfreien Zustand vorzuhalten.

Mit den ausgeschriebenen Leistungen  sind  der
Werterhalt  des  Objektes  sowie  die  allgemeine
Sauberkeit  und  Hygiene  sicherzustellen.  Der
Anbieter  hat  so  zu  arbei- ten, daß keine
Grundreinigungen  vorgesehen  werden  müssen. Werden
eventuell trotzdem Grundreinigungen erforderlich,
müssen diese gesondert vereinbart und vergütet werden.
Glas-, Grund- und  Sonderreinigungsarbeiten  werden
nur nach terminlicher Abstimmung mit dem Auftraggeber
durchgeführt. Der übliche Museumsbetrieb  ist  von
Störungen  weitestgehend frei zu halten.

Grundsätzliche Anforderungen an die Ausführung der
Leistungen:

1.  Unterhaltsreinigung

1.1 Hartbeläge Feuchtreinigen
Alle  Hartbeläge  werden  grundsätzlich  feucht
gewischt. Das Feuchtwischen ist immer  als  erster
Arbeitsgang  vor  jeder Naßreinigung durchzuführen.
Anstelle des Feuchtwischens  kann in jweiliger
Absprache mit dem AG ggf. auch das Absaugen ausgeführt
werden. Die Auswahl der Feuchtreinigungsgeräte bleibt
dem Anbieter  überlassen, wobei darauf zu achten ist,
daß beim  Einsatz  auch  Ecken  und Kanten einwandfrei
erreicht werden können.

Gegebenenfalls sind diese Bereiche händisch
nachzubearbeiten. Sitzgelegenheiten sind beseite zu
räumen, um auch darunter zu reinigen und anschließend
wieder an den Ursprungsort zurückzustellen. Das
vorgenannte gilt auf für die nachfolgenden Positionen
1.2 - 1.6 gleichermaßen Nach Abschluß der Arbeiten
werden die Hartbeläge trocken gewischt.

1.2 Hartbeläge Naßreinigen
Die zuvor feuchtgereinigten Hartbeläge werden gemäß
Reinigungsturnus naßgereinigt. Die Auswahl der Reinigungsmittel ist mit dem Auftraggeber abzustimmen.

1.3 Hartbeläge Pflegen, Polieren
Bei Hartbelägen, die entsprechend  gepflegt  werden
müssen, ist die Auswahl der Pflegemittel mit  dem
Auftraggeber abzustimmen. Sofern Pflegeanleitungen oder
-vorschriften zu beachten sind, warden diese dem
Auftragnehmer zur Verfügung gestellt. Zum regelmäßigen
Auspolieren von Begehspuren, können Maschinen verwendet
werden.

1.4 Hartbeläge Scheuern
Maschinelles Scheuern der Hartbeläge mit einer
Einscheibenmaschine, die  mit  einem  Wassertank
ausgestattet sein sollte. Anschließend Absaugen der
Schmutzflotte mit einem Wassersauger. Hier können auch
Kombinations- geräte, wie z. B. Naßschrubbautomaten,
eingesetzt  werden.  Weitergehende  Hinweise w.z.B. zur
  Pflege  von Nutzestrichböden sind den Anlage 7 zu
entnehmen.

1.5 Textilbeläge Saugen
Bei den Unterhaltsarbeiten sind alle Textilbeläge,
ausgenommen Nadelfilz, mit einem Bürstensauger  zu
reinigen. Das Gerät soll zusätzlich mit einem Saugrohr
ausgestattet sein, um Staub  und  Fussel  auch  aus
Ecken  und Kanten  entfernen  zu  können.  Zu  den
laufenden Arbeiten gehört auch die Fleckenentfernung.

1.6 Textilbeläge Feuchtreinigen
Textilbeläge werden mit einem Sprüh-
Extraktionsverfahren (umweltverträglich)
feuchtgereinigt. Im  Angebot  ist  das  Aus-  und
Einräumen  der Einrichtungsgegenstände eingeschlossen.

1.7 Sanitäre Einrichtungsgegenstände
Sitz-, Wasch-  und  Toilettenbecken,  Urinale  und
Duschwannen reinigen und durchspülen, Urin-. und
Kalkansätze beseitigen. Armaturen, Beschläge, Spiegel,
Seifenablagen, Seifen- und Handtuchspender, Türen,
Trennwände, Metallbeschläge und Handgriffe reinigen.

1.8 Fliesenwände
Sichtbare Verschmutzungen sind täglich zu entfernen.

1.9 Papier-, Abfallkörbe, Aschenbecher
Papier-  und  Abfallkörbe  sind  zu  entleeren  und
mit  Tüten  zu bestücken, die vom Auftragnehmer zu
stellen  sind. Sichtbare Verschmutzungen sind zu
entfernen. Einmal wöchentlich werden die  Behälter  naß
 gereinigt.  Aschenbecher sind  täglich  zu  entleeren
und  naß  zu reinigen. Der Müll  ist  in  Abfallsäcken
zu  sammeln  und täglich  an  die  dafür  vorgesehene
Sammelstelle  zu  bringen.  Die  Abfallsäcke  stellt
der  Auftragnehmer;  sie  dürfen nur einmal verwendet
werden.

1.10 Polstermöbel
Absaugen  der  Polstermöbel.  Feuchtreinigen  der
Gestelle mit Füßen und Rollen.

1.11 Fensterbänke
Feuchtreinigen und Trockenwischen.

1.12 Heizkörper
Feuchtreinigen und vier mal jährlich naßreinigen.
Bodenkonvektoren entstauben und Schmutz entfernen inkl.
Entfernen der Schutzgitter und wieder auflegen nach der
Reinigung.

1.13 Sockelleisten
Naßreinigen, wenn nötig Abbürsten.

1.14 Mobiliar, Podeste  und Vitrinen
Feuchtreinigung  aller  Einrichtungsgegenstände
äußerlich  bis zu 3,00 m Höhe. Dabei sollte ein Produkt
verwendet werden, das streifenfrei auftrocknet.
Sichtbare Verschmutzungen werden täglich entfernt

1.15 Türen, Wände
Alle sichtbaren Verschmutzungen an Türen und Wänden bis
  zu 3,00 m Höhe sind täglich zu entfernen.

1.16 Innenverglasungen
Alle sichtbaren Verschmutzungen, insbes. Fingerflecken
und Griffspuren sind täglich zu entfernen.

1.17 Sonstige Gegenstände
Dazu zählt die Reinigung von Licht- und
Versorgungsleitungen bzw. -kanälen, Stromschienen,
Schalttableaus, Containments für Multimediatechnik,
Feuerlöschern, Lichtschaltern und Steckdosen,
Hinweisschildern, Lampen und Leuchten, Traversen,
Handläufen und Geländern. Sichtbare Verschmutzungen
sind täglich zu entfernen.

1.18 Spinnenweben
Spinnenweben  sind  täglich  zu  entfernen.

1.19 Schmutzfangeinrichtungen
Den  Schmutz  zurückhaltende  Einrichtungen  wie
Trittroste,  Gummimatten,  Fußmatten  und
Schmutzfangläufer sind auszukehren oder abzusaugen.
Jeweils Montag und Freitag sind Trittroste,
Gummimatten, Fußmatten und Schnmutzfanggitter
hochzunehmen  und  darunter  abzusaugen. Besonders ist
darauf zu achten, dass Kaugummiflecken und sonstige
Verschmutzungen rückstandslos entfernt werden.

1.20 Ergänzung von Verbrauchsmaterial
Verbrauchsmaterial  wie  WC-Papier,  Papierhandtücher,
Flüssigseifen  und  Desinfektionsmittel  sind  ständig
aufzufüllen oder zu ergänzen. Das Material wird dem
Auftraggeber gemäß Nachweis gesondert in Rechnung
gestellt.

1.21 Freistehende Exponate
Alle freistehenden Exponate sind nur zu entstauben. Um
Beschädigungen zu vermeiden, ist  hier  mit  äußerster
Vorsicht und Sorgfalt zu handeln. Fest anhaftende
Verschmutzungen sind unverzüglich dem Auftraggeber zu
melden.

1.22 Aussenverglasungen
Alle  sichtbaren  Verschmutzungen,  insbes.
Fingerflecken und Griffspuren sind täglich zu
entfernen.

1.23 Kaugummis und klebrige Rückstände
Kaugummis oder klebrige Rückstände auf den Fußböden,
Sitzmöbeln  bzw.  sonstigen  Einrichtungsgegenständen
sind täglich sofort zu entfernen. Die Methode ist mit
dem Auftraggeber abzustimmen.

2.  Glas- und Fensterreinigung

2.1 Glasreinigung
Einwaschen der Glasflächen mit  den  entsprechenden
Geräten und  Reinigungsmitteln,  wobei  das  Wasser
häufig  zu wechseln ist. Bei Vitrinen und Aquarien ist
ausschließlich Osmosewasser zu verwenden. Dieses wird
vom AG in ausreichender Menge zur Verfügung gestellt.
Beseitigen schwer entfernbarer Ver- schmutzungen
(etwa:  Folie,  Aufkleber,  Lackspuren)  mit  dem
Glashobel. Abziehen der  Glasflächen  und  Nachledern
der Ecken und Kanten.  Nachpolieren  der  Glasflächen
mit dem  Poliertuch,  um  Wischerspuren  zu
beseitigen. Zur Sicherung einer ausreichenden Qualität
erfolgen die Arbeiten unter Verwendung geeigneter
Leitern, Arbeitsbühnen oder Hubgeräten. Die Kosten sind
gem. der Allgemeinen Vorbemerkungen in den
Angebotspreis zu berücksichtigen. Reinigen der
Fensterrahmen und Fensterbänke - innen und außen - wenn
diese bei der  Glasreinigung  verschmutzt wurden.
Reinigen der Hartbeläge,  die  durch  herabtropfendes Wasser verschmutzt  wurden.  Bei  Teppichbelägen
kann bei starker Verschmutzung eine Sprühextraktion zu
Lasten des Anbieters erforderlich  werden.  Deshalb
sind hierzu die entsprechenden Vorkehrungen zu treffen.
Desgleichen sind andere empfindliche Bauteile, wie
insbesondere Vitrinenblenden vor Feuchtigkeit zu
schützen!

Vitrinenrückseiten sind in den oberen Ausstellungsebenen nur über Arbeitsbühnen bzw. Gerüsten zu erreichen!

2.2 Rahmenreinigung
Einwaschen der Rahmen, Beschläge, Scharniere und
Fensterfalze mit entsprechenden Tüchern. Streifenfreies
Nachledern (mit Ausnahme der Glasdächer) aller
Rahmenteile. Für das Nachreinigen der Fensterbänke
innen und außen gelten die Ausführungen unter 2.1
(Glasreinigung).

2.3 Reinigen der Pfosten-Riegel- Fassaden
Für die Reinigung der Pfosten-Riegel-Fassaden  einschließlich  der  Glasdächer  gelten  grundsätzlich
die Vorgaben nach  2.1  und  2.2.  In  Bezug  auf  die
Erreichbarkeit sind folgende Bereiche zu unterscheiden:

a) Flächen, die vom Boden bzw. von bauseits vorhandenen
Podesten, Galerien und Treppen erreichbar sind,

b) Flächen, insbesondere äußere Fassadenflächen,
die mit Leitern zu erreichen sind,

c) innenliegende Fassaden- und Dachflächen, die nur mit
Leitern bzw. Arbeitsbühnen oder Hubsteigern erreicht
werden können,

d) Glasdachflächen außen, die begehbar sind.

e) Fassadenflächen über der Stadtmauer, die nur mit
speziellen Reinigungsgeräten (z.B. Puraclean) erreicht
und gereinigt werden können.

Eine  Übersicht  und  weitergehende  Erläuterungen
können den Anlagen 1 - 6  entnommen werden.

2.4 Reinigung der Aquarienverglasung
Die Verglasung der Aquarien besteht teilweise aus
Acrylglas.  Für  die  Reinigung  dieser  Glasflächen
sind die als Anlage 8 beiliegenden besonderen
Herstellervorschriften zu beachten.

3. Textilbeläge Grundreinigung

Textilbeläge sollen nach dem Zweistufensystem grundgereinigt werden:

a) Shampoonieren

b) Sprüh-Extraktionsverfahren

Für die Reinigung kann auch ein kombiniertes  Gerät
eingesetzt werden. Die Arbeiten werden vom Auftraggeber
direkt angeordnet und auch gesondert verrechnet.  Im
Angebot ist das Aus- und Einräumen der
Einrichtungsgegenstände eingeschlossen.

4. Pflege und Reinigung von Holzbelägen

Geölte, gewachste und lackierte Holzbeläge auf
Treppenstufen, Podesten etc. müssen gemäß allgemeiner
Reinigungs- und Pflegeanweisung von Holzbelägen
behandelt werden.

*Hinweis*
1. Die Vertragsbedingungen gelten nur in Verbindung mit
der Leistungsbeschreibung, in der ggf. Abweichungen
oder besondere Auflagen explizit aufgeführt sind. Die
Leistungsbeschreibung ist maßgebend für Umfang,
Häufigkeit und Verfahren der Reinigungsarbeiten.

2. Das Deutsche Meeresmuseum als Auftraggeber überträgt
dem Auftragnehmer die ausgeschriebenen
Reinigungsleistungen für zunächst 12 Monate. Eine
Verlängerung fum weitere 12 Monate wird optional in
Aussicht gestellt.

3. Der  Auftragnehmer  verpflichtet  sich,  bei  der
Reinigung nur zuverlässiges Personal zu beschäftigen.
Häufiger  Personalwechsel  ist  nicht  zulässig.
  Die Anzahl der  Arbeitskräfte  muß  eine
einwandfreie Durchführung der Reinigungsarbeiten
gewährleisten. Der Auftraggeber ist berechtigt, dieses
Personal  auf Zuverlässigkeit  und  Anzahl  zu
überprüfen.  Hierbei  hat  der  Auftragnehmer  den
Auftraggeber  zu  unterstützen.

4.1. Bereits mit dem Angebot ist ein
Personaleinsatzkonzept vorzulegen. Es enthält
mindestens für jedes Teilobjekt Angaben zur
Objektleitung und zur Anzahl der vorgesehenen
Mitarbeiter sowie die für die jeweiligen Teilleistungen
veranschlagten Zeitansätze der Leistungserbringung vor
Ort, strukturiert entsprechend der auszuführenden
Leistungen. Die Unterhaltsreinigung ist in den
Ausstellungsbereichen stets vor der Öffnungszeit zu
erbringen! Darüber hinaus ist zu beschreiben, wie die
Qualitätssicherung im Rahmen der Eigenüberwachung zu
jeder Zeit gewährleistet wird. Spätens nach jeweils 6
Monaten wird das Konzept überprüft bzw. angepasst.

4.2.Mit dem Angebot ist desweiteren ein
Nachhaltigkeitskonzept einzureichen. Es ist dazustellen, wie in Bezug auf die zu erbringenden
Leistungen energieeinsparende und ressourcenschonende
Maßnahmen umgesetzt wurden, wie ökologische Aspekte
beim Einsatz von Einigungs- und Pflegemitteln bzw.
sonstigen Materialien, berücksichtigt wurden und welche
Sozialmaßnahmen und -standards in der betrieblichen
Personalpolitik verankert sind.

5. Es  ist  strengstens  untersagt,  daß  das
Reinigungspersonal in die im Hause liegenden
Geschäftspapiere, Akten u.a. Unterlagen  Einblick
nimmt.  Firmeninterna  unterliegen der
Geheimhaltungspflicht. Bei  Zuwiderhandlungen  behält
sich der Auftraggeber die Geltendmachung von
Schadensersatzansprüchen ausdrücklich vor. Sämtliche
Schlüssel  für  die  zu  verschließenden  Räume  sind
nach den Reinigungsarbeiten an der dafür vorgesehenen
Stelle aufzubewahren.

6. Der Auftragnehmer haftet für alle Schäden, die  im
Rahmen  seiner  Tätigkeiten  dem  Auftraggeber
entstehen und von ihm oder seinen Erfüllungsgehilfen
verursacht  wurden.

7. Alle  zu  den  Reinigungsarbeiten  benötigten
Materialien  stellt  der  Auftragnehmer.
Materialien,  die eine Schädigung der behandelten
Flächen oder  der  Einrichtung  verursachen,
dürfen nicht verwendet werden. Der Auftrag- nehmer
verpflichtet sich zur unentgeltlichen  Abgabe  von
Proben  der  von  ihm verwandten  Mittel  an  den
Auftraggeber,  zur  Prüfung durch eine vom
Auftraggeber zu bestimmende Stelle. Der Auftraggeber
stellt das zur Durchführung der Reini- gungsarbeiten
notwendige Wasser  und  die  elektrische Energie
unentgeltlich  zur Verfügung.  Der  Auftragnehmer hat
auf sparsamen Verbrauch zu achten.

8. Der Auftragnehmer und seine Erfüllungsgehilfen sind
verpflichtet, Fundsachen unverzüglich dem Auftraggeber
zu überrichen.

9. Mängel und Schäden in den zu reinigenden  Räumen
haben der Auftragnehmer und seine Erfüllungsgehilfen
unverzüglich dem Auftraggeber oder der von diesem
beauftragten Stelle zu melden.

10. Die  erforderlichen  Abstellräume  für  Maschinen,
 Geräte, Pflege- und Reinigungsmittel werden  vom
Auftraggeber unentgeltlich zur Verfügung gestellt. Er
übernimmt keine Haftung für Schäden und Verluste an vom
Auftragnehmer oder seinen  Erfüllungsgehilfen  eingebrachten  Sachen.  Der  Auftraggeber  behält  sich
Änderungen der Raumreservierung vor .

11. Die  einschlägigen  Unfallverhütungsvorschriften
sind zu beachten. Der Auftragnehmer  führt  den
Nachweis  über  die  Betriebs-  und
Funktionsfähigkeit  für  seine  im Objekt
eingesetzten Maschinen und Geräte. Hierzu zählen u.a.
die  Prüfnachweise  für  ortsveränderliche
elektrische Geräte.

12. Der Auftraggeber zahlt dem Auftragnehmer für die
Erfüllung  seiner  vertraglichen  Pflichten  eine
Vergütung, die nach dem  Auftragsumfang  und den
Einheitspreisen  des Angebots sowie ggf. besonderen
Vereinbarungen  bemessen  wird.  Eine
Preisfestsetzung gilt grundsätzlich  für  die  Frist
von  mindestens  zwölf Monaten.

13. Reinigungsarbeiten, die infolge kleinerer baulicher
Instandsetzungs- und Renovierungsmaßnahmen erforderlich
sind, gehören zur Unterhaltsreinigung und werden nicht
besonders vergütet. Ebenso werden bei starken
Verschmutzungen aus anderen Anlässen keine Zuschläge
gezahlt, es sei denn, es besteht hierfür eine besondere
Vereinbarung. Müssen jedoch infolge größerer
Instandsetzungs-, Bau- oder Renovierungsarbeiten außergewöhnliche Reinigungen durchgeführt werden, so ist die
Vergütung dieser Arbeiten vor ihrer Ausführung mit dem
Auftraggeber zu vereinbaren.

14. Werden aufgrund von z.B. Baumaßnahmen oder
Umgestaltungen größere Ausstellungsbereiche (min. 100
qm) für mindestens vier Wochen für den Besucherverkehr
geschlossen  und  ist  somit  für  diese  Bereiche
die Erfüllung  der  vertraglichen  Leistungen
ausgesetzt,  wird  die Vergütung bezogen auf den
Flächenanteil prozentual gemindert.

15. Weisen die Reinigungsarbeiten Mängel auf  und sind
diese vom Auftraggeber gerügt worden, hat der Auftragnehmer die Pflicht zur sofortigen Nachbesserung. Der
Auftraggeber  ist  berechtigt,  bei  begründeter
Bean- standung der Reinigungsleistungen auf Kosten des
Auftragnehmers durch Dritte Ersatz vornehmen zu lassen
oder die Vergütung entsprechend zu mindern,  wenn
trotz  einer mündlichen Abmahnung an dem selben Tag
keine ordnungsgemäße Reinigung erfolgt ist.

16. Der  Auftragnehmer  stellt  jeweils  bis  zum
zehnten  Tag des auf die Reinigungsleistung folgenden
Monats dem Auftraggeber eine prüffähige Rechnung aus.
Der Auftraggeber  verpflichtet  sich,  innerhalb
von  18  Werktagen  nach Eingang der Rechnung die
Zahlung zu leisten.

*Hinweis*
1. Der  vom  Auftragnehmer  jeweils eingesetzte
Objektleiter  ist für die Durchsetzung und Einhaltung
der im weiteren aufgeführten Sicherheitsbestimmungen im
Deutschen Meeresmuseum voll verantwortlich.

2. Der Objektleiter übernimmt gegen Unterschrift die
notwendigen Schlüssel zur Erledigung der lt. Vertrag
festgelegten Reinigungsarbeiten. Für  diese
ausgegebenen  Schlüssel  bleibt  der  Objektleiter
für die gesamte Gültigkeitsdauer des Vertrages
verantwortlich.  Eine  Weitergabe  an  andere
Beschäftigte  des  Auftragnehmers  ist  ohne
schriftliche  Genehmigung des Auftraggebers
strengstens untersagt.

3. Nach Beendigung der Reinigungsarbeiten sind die
Schlüssel beim Auftragnehmer täglich unter Verschluß
aufzubewahren.

4. Der Objektleiter  hat  jeweils  zum  1.  Arbeitstag
eines jeden  Monats  eine  vom  Auftragnehmer
bestätigte  Liste  der für das Objekt  vorgesehenen
Reinigungskräfte  vorzulegen. Diese Liste hat ständig
den aktuellen Stand aufzuweisen und beinhaltet folgende
Angaben über die eingesetzten Kräfte: Name, Vorname,
Anschrift, Dauer der  Beschäftigung  beim  AN, Dauer
des Einsatzes beim AG.

5. Die  Arbeitskräfte  des  Auftragnehmers  haben
sich  nur  in den zugewiesenen Räumlichkeiten des
Deutschen Meeresmuseums aufzuhalten. Hierbei  sind
folgende  Sicherheitsbestimmungen  besonders zu
beachten: - Im gesamten Objekt gilt ein strenges
Rauchverbot (Raucherlaubnis nur im Hofgelände), - Der
Umgang mit offenem Feuer und Alkoholgenuß sind
verboten. - Der Objektleiter ist dafür verantwortlich,
daß nach dem Betreten des Meeresmuseums zu
Arbeitsbeginn alle Außentore und  -türen  sofort
wieder verschlossen  werden,  um ein Betreten des
Objektes durch Unbefugte zu  vermeiden. Diese
Festlegung gilt auch insbesondere für alle anfallenden
Arbeiten während der Schließzeiten. - Die
Reinigungsarbeiten sind mit strengster Vorsicht
durchzuführen, um  Beschädigungen  jeder  Art  zu  vermeiden. - Verursachte Schäden sind sofort dem
Auftraggeber zu melden. - Bei Bränden, Havarien und
anderen Gefahren haben die Arbeitskräfte des
Auftragnehmers sofort die  Arbeit  einzustellen,  die
 elektrischen  Arbeitsgeräte  abzuschalten und
sich auf dem Vorplatz einzufinden. Der Objektleiter ist
für die Vollzähligkeit seiner Kollegen verantwortlich.

6. Alle  auftretenden  Probleme  sind  zwischen
Objektleiter und dem Beauftragten des Auftraggebers  zu
klären.

7. Alle Arbeitskräfte des Auftragnehmers sind vor dem
erstmaligen Arbeitsbeginn über den Inhalt dieser
Sicherheitsbestimmungen aktenkundig zu belehren. Die
Belehrung ist bei Personalwechsel bzw. halbjährlich zu
wiederholen.

### Objekt 01 MEERESMUSEUM

#### Titel 01.01 Unterhaltsreinigung

**01.01.1 Freischalten der Einbruchmeldeanlage**
Freischalten der
Einbruchmeldeanlage jeweils täglich
vor Beginn der Reinigungsleistung.
Menge: 12,000 Mt

**Ausführungsbeschreibung 0001 Ausführungsbeschreibung Ausstellungen**
*Ausführungsbeschreibung Ausstellungen*
Unterhaltsreinigung in den Ausstellungen und sonstigen
öffentlichen Bereichen Entsprechend der Ausstattung der
Teilbereiche sind die Arbeiten unter Beachtung der
Technischen Vorbemerkungen wie folgt durchzuführen:
Bodenbeläge aus Nutzestrich - Saugen täglich -
Naßschrubben 3xwöchentlich - Kaugummi- und
Fleckenentfernung täglich

Bodenbeläge aus Naturkautschuk, Kunststoff oder
Linoleum
- Saugen und Feuchtwischen täglich
- Saugen und Naßwischen 1 x wöchentlich
- Kaugummi- und Fleckenentfernung täglich

Bodenbeläge aus oberflächenversiegeltem Estrich,
Ziegelplatten sowie Natur- und Kunststein, incl.
Treppen und Podeste
- Saugen täglich
- Feuchtwischen täglich
- Naßwischen 2 x wöchentlich
- Scheuern 1 x monatlich
- Wachsen bei Bedarf

Beläge von Treppenstufen und- podesten aus Holz incl.
Setzstufen
- Saugen täglich
- Feuchtwischen täglich
- Naßwischen 1 x wöchentlich
- Wachsen bei Bedarf
- Kaugummi- und Fleckenentfernung täglich

Abfallbehälter
- Leeren täglich, wenn notwendig mehrmals
- Naßreinigen 1 x wöchentlich

Fensterbänke/Heizkörper
- Entstauben täglich
- Feuchtreinigen 1 x wöchentlich
- Naßreinigen 4 x jährlich

Bodenkonvektoren 1 x monatlich inkl. entfernen und
- wieder einlegen der Roste

Mobiliar, Ausstellungspodeste, Aquarienverkleidungen
und Vitrinen
- Entstauben täglich
- Verschmutzungen entfernen täglich
- Feuchtreinigen 2 x wöchentlich

Polstermöbel
- Absaugen täglich
- bei Lederpolster feucht abwischen täglich
- Feuchtreinigen 1xwöchentlich

Schließfächer
- feucht auswischen1 x wöchentlich

Türen und Wände
- Verschmutzungen entfernen täglich
- Feuchtreinigen 2 x monatlich

Innenverglasungen, einschließlich Fenster, Türen,
Trennwände, Aquarien- und Vitrinenverglasungen sowie
Geländerbrüstungen,  Rettungstreppenhaus etc.
- Griffspuren entfernen täglich
- Glasreinigung gem. Pos. 01.03.1 nach Erfordernis,
  mindestens 1 x monatlich (Abrechnung in Pos. 01.03.1)

Geländer von Treppen und Brüstungen
- Entstauben täglich
- Verschmutzungen entfernen täglich
- Feuchtreinigen 3 x wöchentlich

Kassentresen
- Griffspuren an Glasscheiben täglich entfernen
- Verschmutzungen an Möbeln entfernen und entstauben
  1 x wöchentlich
- entstauben Kassendach 1 x wöchentlich

Sonstige Einrichtungsgegenstände
- Verschmutzungen entfernen täglich
- Entstauben 1 x wöchentlich

Freistehende Exponate
- Entstauben 1 x wöchentlich

**01.01.2 Ausstellungen ganzjährig Ausführung gemäß Ausführungsbeschreibung A0001**
Unterhaltsreinigung in folgenden öffentlichen
Bereichen:
- Foyer
- Ausstellungen Katharinenhalle E0 - E2
- Austellung Fischerei im ehem. Haselbaergbau
- Sonderausstellung im ehem. Haselbergbau
- Gläsernes Klassenzimmer
- Brücke zu Aquarium
- Karibikaquarium E-1 - E2
- Schauaquarien in E-1
- Tartaruga
- Verbindungsgang und ehem. Kreuzgang
- Museumsshop
- 4 öffentliche Aufzüge

Gesamtgrundfläche:  4.144 m²
- Estrichfußböden  1.476 m²
- Granitpflasterfußböden 315 m²
- Ziegelplattenböden, 780 m²
- Naturkautschukböden 1.218 m²)
- versiegelter Estrich 95 m²
- Glasfläche 12 m²
- 8 Treppen Betonwerkstein/Beton 77 m²
- 11 Treppen und Podeste mit Holzbelägen 171 m²

Innenverglasungen, i.d.R. einseitig
- Vitrinen 631 m²
- Aquarien 261 m²
- Brüstungen 455 m²
- Glaswände 54 m²
- Türen/Fenster 195 m²

Die Arbeiten sind jeweils vor 09.00 Uhr abzuschließen.
Menge: 12,000 Mt

**01.01.3 Gläsernes Klassenzimmern Ausführung gemäß Ausführungsbeschreibung A0001**
Unterhaltsreinigung in folgenden öffentlichen
Bereichen:
- Gläsernes Klassenzimmer
  Grundfläche: 54 m²

1 x wöchentlich, Mittwoch
Menge: 12,000 Mt

**01.01.4 Reinigung nach Veranstaltungen**
Reinigen der Veranstaltungsorte nach
Veranstaltungen
auf Abruf und nach Bedarf zum
Nachweis.
Menge: 10,000 h

**01.01.5 Reinigung nach Veranstaltungen Sonn- und Feiertags**
Reinigen der Veranstaltungsorte nach
Veranstaltungen an Sonn- und
Feiertagen auf Abruf und nach Bedarf
zum Nachweis.
Menge: 10,000 h

**Ausführungsbeschreibung 0002 Ausführungsbeschreibung Funktionalbereiche**
*Ausführungsbeschreibung Funktionalbereiche*
Entsprechend der Ausstattung der
Teilbereiche sind die Arbeiten unter
Beachtung der Technischen
Vorbemerkungen wie folgt
durchzuführen:

Bodenbeläge aus Kunststoff oder
Linoleum
- Saugen und Feuchtwischen jede
Reinigung
- Saugen und Naßwischen 2 x
monatlich

Bodenbeläge aus Nutzestrich
- Saugen und Feuchtwischen jede
Reinigung

Bodenbeläge aus Holz
- Saugen und Feuchtwischen täglich
- Saugen und Naßwischen
2xwöchentlich
- Wachsen 2xmonatlich

Bodenbeläge aus Natur- und
Kunststein
- Saugen und Feuchtwischen jede
Reinigung
- Saugen und Naßschrubben 2 x
monatlich
- Wachsen 4 x jährlich

Abfallbehälter
- Leeren jede Reinigung
- Naßreinigen 1 x wöchentlich

Polstermöbel
- Absaugen jede Reinigung
- Feuchtreinigen 2 x monatlich

Fensterbänke/Heizkörper

Entstauben jede Reinigung
- Feuchtreinigen 1 x wöchentlich
- Naßreinigen 4 x jährlich

Sockelleisten
- Feuchtreinigen täglich
- Naßreinigen 1xwöchentlich

Mobiliar
- Entstauben jede Reinigung
- Verschmutzungen entfernen jede
Reinigung
- Feuchtreinigen 2 x monatlich

Türen und Wände
- Verschmutzungen entfernen jede
Reinigung
- Feuchtreinigen 2 x monatlich

Innenverglasungen
- Griffspuren entfernen jede Reinigung

Sonstige Einrichtungsgegenstände
- Verschmutzungen entfernen jede
Reinigung
- Entstauben 1 x wöchentlich

**01.01.6 Funktionalbereich Meeresmuseum Ausführung gemäß Ausführungsbeschreibung A0002**
Unterhaltsreinigung 2 x pro Woche jeweils Dienstag und
Donnerstag; ganzjährig in folgenden Räumen:

Haselbergbau - 230 m²
Büro- und Arbeitsräume
Werkstätten
Flure und Treppenhaus
Vortragsraum
Sonstige

Verwaltung Katharinenberg - 110 m²
Foyer
Treppenhaus
Beratungsraum
Flure
Kopieren
Archiv

Schildkrötengebäude Arbeitsräume OG - 431 m²
Büro- und Arbeitsräume
Flure und Treppenhaus
Teeküche
Aufenthaltsbereich
Lager IT
Sonstige

EDV-Räume - 91 m²
Büro- und Arbeitsräume
Flure und Treppenhaus
Teeküche
Lager
Serverraum

Die Arbeiten sind jeweils
in den Büroräumen vor 07.30 Uhr,
in den Teeküchen vor 09.00 Uhr,
in den übrigen Räumen vor 10.00 Uhr abzuschließen.
Menge: 12,000 Mt

#### Titel 01.02 Sanitärreinigung

**01.02.1 Besuchertoiletten, Oktober - Mai**
Unterhaltsreinigung in den Besuchertoiletten, incl.
Vorräume, Behinderten-WC und Stillräume mit folgenden
Teilleistungen, wenn nicht ausdrücklich anders
angegeben 5 x täglich zwischen 9:00 und 17:00, in den
Monaten Oktober bis Mai.

Bodenbeläge
- Kehren
- Feuchtwischen
- Naßwischen

Sanitäre Einrichtungsgegenstände
- gem. Techn. Vorbemerkungen reinigen

Fliesenwände
- Verschmutzungen entfernen
- Feuchtwischen 2 x wöchentlich

Abfallbehälter
- Leeren täglich, wenn notwendig mehrmals
- Naßreinigen 2 x wöchentlich,

Heizkörper
- Entstauben täglich
- Feuchtreinigen 2 x wöchentlich
- Naßreinigen 1 x monatlich

Türen, Wände, Decken, WC-Kabinen
- Verschmutzungen entfernen täglich
- Feuchtreinigen 2 x monatlich
- Trennwände und Kabinenwäne sowie Türen (Innen und
  Aussen) Feuchtreinigung 2xmonatlich

Sonstige Einrichtungsgegenstände
- Verschmutzungen entfernen täglich
- Entstauben 1 x wöchentlich

Ergänzung von Verbrauchsmaterial
- laufend gem. Techn. Vorbemerkungen

5 Stück Besuchertoilettenanlagen:
- Foyer EG
- Foyer UG
- Großaquarium OG
- Schildkrötengebäude UG
- Aussentoiletten Nordhof

25 WC
12 Urinale
14 Waschtische
14 Spiegel
Fläche: 143 qm
Menge: 8,000 Mt

**01.02.2 Besuchertoiletten, Oktober - Mai Zulage**
Unterhaltsreinigung in den
Besuchertoiletten, wie in
der Vorpsition beschrieben, jedoch an
besucherreichen Tagen
z.B. Ferien- oder Feiertagen (z.B.
Neujahr, Frauentag, Ostern,
Himmelfahrt, Pfingsten, Weihnachten
etc.) als Vollunterhaltsreinigung von
9:30 bis 17:00 Uhr.

Die Vergütung erfolgt als tageweise
Zulage zur Vorposition. Der Nachweis
erfolgt über Tagesrapporte und ist
spätestens 1 Woche nach Ausführung
dem AG vorzulegen.
Menge: 10,000 Tage

**01.02.3 Besuchertoiletten, Vollunterhalt, Juni und September**
Unterhaltsreinigung in den
Besuchertoiletten, incl. Vorräume,
Behinderten-WC und Stillräume mit
den in der Vorposition in vollem
Wortlaut beschriebenen
Teilleistungen, jedoch wenn nicht
ausdrücklich anders angegeben als
unterbrechungsfreie Betreuung
während der Öffnungszeiten von 9:30
- 17:00 Uhr, in den Monaten
Juni und September. An
besucherreichen Tagen z.B. Ferien-
oder Feiertagen ist mit
entsprechendem Personal dafür zu
sorgen, dass die Reinigungsleistung
angepasst wird.
Menge: 2,000 Mt

**01.02.4 Besuchertoiletten, Vollunterhalt, Juli und August**
Unterhaltsreinigung in den Besuchertoiletten, incl.
Vorräume, Behinderten-WC und Stillräume mit den in der
Vorposition in vollem Wortlaut beschriebenen
Teilleistungen, jedoch wenn nicht ausdrücklich anders
angegeben als unterbrechungsfreie Betreuung während der
Öffnungszeiten von 9:30 - 19:00 Uhr, in den Monaten
Juli und August. An besucherreichen Tagen z.B. Ferien-
oder Feiertagen ist mit entsprechendem Personal dafür
zu sorgen, dass die Reinigungsleistung angepasst wird.
Menge: 2,000 Mt

**01.02.5 Mitarbeitertoiletten, Sanitäranlagen**
Unterhaltsreinigung in den Mitarbeitertoiletten, inkl.
Vorräume, 5 x pro Woche; ganzjährig; mit
folgendenTeilleistungen:

Bodenbeläge
- Kehren
- Feuchtwischen
- Naßwischen

Sanitäre Einrichtungsgegenstände
- gem. Techn. Vorbemerkungen

Fliesenwände
- Verschmutzungen entfernen
- Feuchtwischen 2 x wöchentlich

Abfallbehälter
- Leeren
- Naßreinigen 2 x wöchentlich

Heizkörper
- Entstauben
- Feuchtreinigen 2 x wöchentlich
- Naßreinigen 1 x monatlich

Türen, Wände, WC-Kabinen
- Verschmutzungen entfernen
- Feuchtreinigen 2 x monatlich
- Trennwände und Kabinenwäne sowie Türen (Innen und
  Aussen) Feuchtreinigung 2xmonatlich
Sonstige Einrichtungsgegenstände
- Verschmutzungen entfernen
- Entstauben 1 x wöchentlich

Ergänzung von Verbrauchsmaterial
- gem. Techn. Vorbemerkungen

Sanitäranlagen:
WC Haselbergbau
WC Verwaltung
WC Schildkrötengebäude
WC Werkstätten
Taucherdusche Großaquarium
Tauscherdusche Schildkrötengebäude

14 WC
4 Urinale
8 Duschen
12 Waschtische
12 Spiegel

 Fläche: 154 m²
Menge: 12,000 Mt

**01.02.6 WC-Betreuung**
Betreuung der WC-Anlagen bei
Veranstaltungen durch 1 AK.
Menge: 10,000 h

**01.02.7 WC-Betreuung Sonn- und Feiertags**
Betreuung der WC-Anlagen bei
Veranstaltungen durch 1 AK an Sonn-
und Feiertagen.
Menge: 10,000 h

**01.02.8 WC-Betreuung Spätschicht**
Betreuung der WC-Anlagen bei
Veranstaltungen durch 1 AK in der
Spätschicht.
Menge: 10,000 h

**01.02.9 WC-Betreuung Nachtschicht**
Betreuung der WC-Anlagen bei
Veranstaltungen durch 1 AK in der
Nachtschicht.
Menge: 10,000 h

#### Titel 01.03 Glasreinigung

**01.03.1 Vitrinen, Aquarien, Innentüren, Trennwände etc**
Reinigung der Verlasungen von:
- Vitrinen, Aquarien, Schautafeln in allen Ausstellungsbereichen,
- Innentüren,
- verglasten Trennwänden,
- Brüstungen,
- Geländern,
- Verglasungen an Aufzügen, Rettungstreppenhaus,
- Kassentresen

Flächen. i.d.R. Besucherseite:
- Aquarien 261 m²
- Vitrinen, Schautafeln 631 m²
- Glasbrüstungen, Geländer 455 m²
- Rettungstreppenhaus  271 m²
- Sonstige 37 m²

einseitig bzw. allseitig gem. Technische
Vorbemerkungen, 1 x monatlich

zu reinigende Fläche: 1.655 m²
Menge: 12,000 Mt

**01.03.2 Glasreinigung, halbjährlich ergänzend zur Vorposition, i.d.R. besucherabgewandte Seite, bzw. zusätzlich allseitig**
Reinigung der Verlasungen von:
- Brüstungen Außen  455 m²
- Vitrinen Rückseiten 1. und 2. OG  162m²
- Rettungstreppenhaus  185 m²
- innen Haselberg  33 m³
-  innen Verwaltung  43 m²
-  Trennwand gläsernes Klassenzimmer  50 m²
-  Trennwände 1.OG Schildkrötengebäude  92 m²

zu reinigende Fläche:  1.020 m²
Menge: 2,000 St

**01.03.3 Aussenfenster und -türen**
Reinigung der Verglasungen und Rahmen von
- Außenfenstern und
- Außentüren
- Dachfenstern

Flächen Außenfenster/Türen, allseitig Glas:
- Verwaltung  74 m²
- 1.OG Haselberg  284 m²
- DG Haselberg  66 m²
- IT  22 m²
- Katharinenhalle  60 m²
- Werkstätten  15 m²
- Foyer  82 m²
- SKG  0 m² (in Fassaden enth.)
- Großaquaium  0 m² (nur Brücke in Fassaden enth.)
- Westhof  0 m² (in Fassaden enthalten)

allseitig gem. Technische Vorbemerkungen, 4 x jährlich
zu reinigende Fläche: ca. 603 m²
Menge: 4,000 St

**01.03.4 Senkrechte Fassaden**
Reinigung der Verglasungen und Rahmen von
senkrechten Fassaden bis zu 15 m hoch
- SKG + Verbinder  369 m²
- Westhof  300 m²
- Brücke  131 m²

allseitig gem. Technische Vorbemerkungen, nach Abruf
und Bedarf, 4 x jährlich

zu reinigende Fläche: ca. 800 m²
Menge: 4,000 St

**01.03.5 Glasdächer, außen**
Reinigung der Verglasungen und Rahmen von
Glasdächern und Lichtkuppeln bis zu 15 m hoch,
einschließlich Reinigen der Dachrinnen und
-entwässerungen außen gem. Technische Vorbemerkungen,
nach Abruf und Bedarf, 1 x jährlich.

Weitere Dachrinnen in Titel 01.07.

zu reinigende Fläche: ca 111 m²
Menge: 1,000 Stk

**01.03.6 tägliche Reinigung Vitrinen und Schaukästen im Aussenbereich**
Vitrine Mönchstraße/Ecke Bielkenhagen, Schaukasten
Mönchstraße und Schaufassade Walskelett Knieperwall
einseitig gem. Technische Vorbemerkungen,
3 x wöchentlich Montag, Mittwoch, Freitag

Fläche: ca. 40 m²
Menge: 12,000 Mt

#### Titel 01.04 Entstaubungsarbeiten

**01.04.1 Vitrinen, Ausstellungseinbauten**
Oberflächenabdeckungen von Vitrinen und sonstigen Ausstellungseinbauten absaugen und feucht nachreinigen, 3
x jährlich

Fläche: ca. 332 m²

Katharinenhalle E0  68 m²
Katharinenhalle E1  102 m²
Katharinenhalle E2  115 m²
Fischerei  47 m²
Menge: 3,000 St

**01.04.2 Träger, Stützen und Stabwerkskonstruktionen**
Träger, Stützen und Tragwerkskonstruktion einschl.
Deckenträger und Fassadenriegel manuell entstauben und
feucht nachreinigen, in Höhen bis zu10 m, 3 x jährlich
nach Abruf und Bedarf.

Stabwerk: 8.920 Lfm.
Stützen: 1.200 Lfm.
Deckenträger: ca. 350 Lfm.
Fassadenriegel: 200 Lfm.
Menge: 3,000 St

**01.04.3 Wände und Decken**
Wände und Decken mit rauhen
Oberflächen, partiell nach Bedarf
(Teilbereiche werden jeweils konkret
festgelegt), sowie Gesimse im Innenbereich
in Höhen bis zu 10 m manuell
enstauben.
Menge: 1000,000 m²

**01.04.4 Beleuchtungstechnik in Ausstellungen und Schauaquarien**
Strahler und Leuchten einschl. Stromschienen im
Ausstellungsbereich manuell entstauben und unter
Beachtung der für elektrische Anlagen geltenden
Sicherheitsbestimmungen feucht nachreinigen, nach Abruf
und Bedarf, 3 x jährlich

Anzahl:  ca. 500 Stück
Stromschienen:  ca. 650 Lfm
Menge: 3,000 Stüc

**01.04.5 Raumlufttechnik in Ausstellungen und Schauaquarien**
Lüftungsschächte und -kanäle sowie Lüftungsgitter in
diversen Abmessungen und Dimensionen absaugen und
feucht nachreinigen, nach Abruf und Bedarf, 2 x
jährlich

z. T. Einsatz von Hubbühnen erforderlich (z.B. Foyer)

Lüftungskanäle inkl.Zu- und Abluftgitter: ca. 750 m²
Menge: 2,000 Stüc

#### Titel 01.05 Freiflächenreinigung

**Ausführungsbeschreibung 0003 Ausführungsbeschreibung Freiflächen (Nordhof)**
*Ausführungsbeschreibung Freiflächen (Nordhof)*
Hofflächen einschl. der Vorplätze, Treppen, Podeste und
Zugänge aus Natursteinpflaster und -platten kehren;
Unkraut in den Fugen beseitigen; Abfallkörbe einschl.
Ascher leeren und reinigen; Sitzbänke und Pflanzkübel
reinigen; Unrat von Grünflächen und Planzkübeln
entfernen; Kutterbühne fegen; Abfälle entsorgen.
Nachfegen ausgewaschener Fugen im Pflasterbereich an
den Traufen des Gebäudes und nachfegen der Fugen im
Pflasterbelag nach Unkrautentfernung.
Zugänge, Türnischen und Gebäudeecken (in den
Hofbereichen) reinigen und Unkaut beseitigen.

Für jeden Tag mit geschlossener Schneedecke wird die
monatliche Vergütung jeweils um 3,0 Prozent gemindert.

Die Arbeiten sind jeweils vor 09.30 Uhr abzuschließen.
Fläche: ca. 1.400 m²

**01.05.1 Freiflächen Mai - September Ausführung gemäß Ausführungsbeschreibung A0003**
Reinigung täglich in den Monaten Mai bis September.
Menge: 5,000 Mt

**01.05.2 Freiflächen Oktober - April Ausführung gemäß Ausführungsbeschreibung A0003**
Reinigung täglich, außer an
Sonntagen in den
Monaten Oktober bis April.
Menge: 7,000 Mt

**01.05.3 Öffentliche Gehwege**
- Mönchstraße und Bielkenhagen am Nordhof
- Nordhofzugang und Vorplatz an der Boje
- Katharinenberg im Anliegerbereich
- Böttcherstraße am Burmeisterhaus

Gehwege einschließlich der Hofzugänge mit Belägen aus
Natursteinplatten kehren; Unrat von Grünflächen und
Randstreifen entfernen; Abfälle entsorgen.

Turnus:  1 x wöchentlich
Fläche:  ca. 350 m²
Menge: 12,000 Mt

**01.05.4 Straßenreinigung**
- Katharinenberg und Böttcherstraße im Anliegerbereich

Rinnstein und an der Borsteinkante mit Belägen aus
Natursteinpflaster kehren; Abfälle entsorgen.

Turnus:  1xmonatlich
Länge:  215 m
Menge: 12,000 Mt

#### Titel 01.06 Winterdienst

**Ausführungsbeschreibung 0004 Ausführungsbeschreibung Zuwegungen**
*Ausführungsbeschreibung Zuwegungen*
Hauptzugangswege und Feuerwehrzufahrten sowie die
Zuwegung aller Gebäudeein- und ausgänge sowie
Fluchtwege und den Vorplatz vor dem Haupteingang von
Schnee beräumen und bei Glätte mit geeignetem Mittel
(Granulat) abstumpfen. Salze, Laugen und Sand sind
nicht zu verwenden. Bei Mangel an aus- reichender
Lagerfläche ist der beräumte Schnee zu entsorgen. Nach
dem Abtauen der Flächen ist das ver- bleibende
Streumittel aufzukehren und zu entsorgen. Dies gilt
auch für die teilaufgetauten Bereich zwischendurch.
Geräte und Hilfsstoffe sind im Angebotspreis enthalten.

Achtung!
Die Haftung für die Verkehrssicherungspflicht in Bezug
auf den Winterdienst gem. Straßenreinigungssatzung der
Hansestadt Stralsund geht auf den Auftragnehmer über!

Einsatzbereiche:
- Nordhof
- Fluchtbalkon Foyer Richtung Bielkenhagen

  Fläche: 700 m²

**01.06.1 Zuwegungen, Einsatzbereitschaft Ausführung gemäß Ausführungsbeschreibung A0004**
Einsatzbereitschaft im Zeitraum vom 16. November bis
15. März an allen Wochentagen in der Zeit von 07.00 bis
17.00 Uhr.
Menge: 4,000 Mt

**01.06.2 Zuwegungen, Einsatzpauschale Ausführung gemäß Ausführungsbeschreibung A0004**
Selbständiger Winterdiensteinsatz während des
Bereitschaftsdienstes bei Bedarf als Zulage zur
Vorposition. Einsatzbeginn spätestens 60 Minuten nach
einsetzendem Schneefall bzw. Regen bei Frostwetter
(Glatteisgefahr). Die Leistungen werden von einem
Beauftragten des Auftraggebers abgenommen und
bestätigt.

Der Angebotspreis ist als Tagespauschale, unabhängig
von der Anzahl der Einsätze (bis zu 2 Einsätzen
täglich) und dem tatsäch- lichen Zeitaufwand während
eines Einsatztages, zu kalkulieren.
Menge: 10,000 d

**Ausführungsbeschreibung 0005 Ausführungsbeschreibung Öffentliche Gehwege**
*Ausführungsbeschreibung Öffentliche Gehwege*
Anlieger-Gehwegflächen in der Mönchstraße, im
Bielkenhagen, in der Böttcherstraße und am
Katharinenberg von Schnee beräumen und bei Glätte mit
geeignetem Mittel (Granulat) abstumpfen, Salze, Laugen
und Sand sind nicht zu verwenden; bei Mangel an
ausreichender Lagerfläche ist der beräumte Schnee zu
entsorgen; nach dem Abtauen der Flächen ist das
verbleibende Streumittel aufzukehren und zu entsorgen.
Geräte und Hilfsstoffe sind im Angebotspreis enthalten.

Achtung!
Die Haftung für die Verkehrssicherungspflicht in Bezug
auf den Winterdienst gem. Straßenreinigungssatzung der
Hansestadt Stralsund geht auf den Auftragnehmer über!

Fläche: ca. 350 m²

**01.06.3 Einsatzbereitschaft Ausführung gemäß Ausführungsbeschreibung A0005**
Einsatzbereitschaft im Zeitraum 16. November bis 15.
März  an allen Wochentagen in der Zeit von 07.00 bis
20.00 Uhr
Menge: 4,000 Mt

**01.06.4 Einsatzpauschale Ausführung gemäß Ausführungsbeschreibung A0005**
Selbständiger Winterdiensteinsatz während des Bereitschaftsdienstes bei Bedarf als Zulage zur Vorposition;
Einsatzbeginn spätestens 60 Minuten nach einsetzender
Eisglätte durch Regen bei Frostwetter und unverzüglich
nach beendetem Schneefall.

Die Leistungen werden von einem Beauftragten des
Auftraggebers abgenommen und bestätigt. Der
Angebotspreis ist als Tagespauschale, unabhängig von
der Anzahl der Einsätze (bis zu 2 Einsätzen täglich)
und dem tatsächlichen Zeitaufwand während eines
Einsatztages, zu kalkulieren.
Menge: 10,000 d

#### Titel 01.07 Dachrinnenreinigung

**01.07.1 Dachrinne reinigen, bis 7,00m**
Dachrinne an nicht eingerüsteten Gebäuden (Direktion,
Schildkrötengebäude, Werkstätten, Kreuzgang) nach Abruf
reinigen. Im Preis enthalten sind alle erforderlichen
Hilfs- und Sicherheitsmaßnahmen, einschließlich
notwendiger Hebebühnen.

Traufhöhe: bis 7,00 m
Menge: 178,000 m

**01.07.2 Dachrinne reinigen, bis 10,0m**
Dachrinne an nicht eingerüsteten Gebäuden (Foyer,
Burmeisterhaus, Haselbergbau, im Arndthof ist eine
Rollrüstung erforderlich) nach Abruf reinigen.
Im Preis enthalten sind alle erforderlichen Hilfs- und
Sicherheitsmaßnahmen, einschließlich notwendiger
Hebebühnen.

Traufhöhe:  bis 10,00 m
Menge: 129,000 m

**01.07.3 Dachrinne reinigen, bis 15,0m**
Dachrinne an nicht eingerüsteten Gebäuden
(Katharinenhalle, Großaquarium) nach Abruf reinigen. Im
Preis enthalten sind alle erforderlichen Hilfs- und
Sicherheitsmaßnahmen, einschließlich notwendiger
Hebebühnen.

Traufhöhe: bis 15,00 m
Menge: 135,000 m

#### Titel 01.08 Schmutzmattenservice

**01.08.1 Schmutzmattenservice**
Bereitstellung und Unterhalt von
Sauberlaufmatten nachfolgender
Abmessungen, ab dem 16.07.2024
ganzjährig, einschließlich
Auswechselung im wöchentlichen
Turnus an folgenden Einsatzorten:

- 1 Stück Verwaltungsgebäude 1100 x
2000
- 2 Stück Eingangsbereich Foyer 1100
x 4000
Menge: 12,000 Mt

#### Titel 01.09 Stundensätze

**01.09.1 Stundensatz Gebäudereiniger, Unterhaltsreinigung**
Arbeiten, welche nicht in den Positionen erfaßt sind
und gegen Nachweis zur Ausführung kommen:
Gebäudereiniger
Menge: 50,000 h

**01.09.2 Stundensatz Glasreiniger, Gebäudereinig.**
Arbeiten, welche nicht in den
Positionen erfaßt sind und gegen
Nachweis zur Ausführung kommen:
Glasreiniger
Menge: 20,000 h

**01.09.3 Stundensatz Gebäudereiniger, Grundreinigung**
Arbeiten, welche nicht in den Positionen erfaßt sind
und gegen Nachweis zur Ausführung kommen:
Gebäudereiniger
Menge: 20,000 h

**01.09.4 Sonntagszuschlag Gebäudereinigung**
Arbeiten, welche nicht in den Positionen erfaßt sind
und gegen Nachweis zur Ausführung kommen:
Gebäudereiniger
Menge: 10,000 h

#### Titel 01.10 Materiallieferung

*Hinweis*
Ergänzungslieferung von
Verbrauchsmaterial gemäß Titel
Sanitärreinigung im Rahmen der
Unterhaltung. Die Lieferung erfolgt
zum Nachweis. Die Lieferscheine sind
arbeitstäglich von den Beauftragten
des Deutschen Meeresmuseums
abzuzeichnen. Sie enthalten
mindestens folgende Angaben:
- Datum
- Verbrauchsstelle
- Menge und
Materialbezeichnung

**01.10.1 Falthandtuch**
Falthandtücher, 2-lagig, 100 %
Recyclingpapier,
in Kartons a' 4.000 je Stück VE.

angebotenes Fabrikat:
Menge: 200,000 Stk

**01.10.2 Toilettenpapier**
Toilettenpapier, 2-lagig,
in Polysack a' 24 Rollen je Stück VE.

angebotenes Fabrikat:
Menge: 250,000 Stk

**01.10.3 Flüssigseife, Kanister**
Flüssigseife für Seifenspender,
Apura,,
in Karnistern a' 10 l je Stück VE.

angebotenes Fabrikat:
Menge: 25,000 Stk

**01.10.4 Duftspender**
Duftspender in den Besuchertoiletten
mit integriertem Ventilator zur
optimalen Verteilung des Duftes.
Duftspender mit regelmäßiger
Wartung, das heißt, unter anderem
regelmäßiger Duftkartushen- und
Batteriewechsel.
Menge: 15,000 Stk

**01.10.5 Sterillium classic pur 1000ml**
in Flaschen
Menge: 40,000 Stk

**01.10.6 Hygienebeutel für WC's) Papier**
Menge: 250,000 Stk

**01.10.7 Sterillium classic pur 500 ml**
in Flaschen
Menge: 10,000 Stk

### Objekt 02 OZEANEUM

#### Titel 02.01 Unterhaltsreinigung

**02.01.1 Freischalten der Einbruchmeldeanlage**
vor Beginn der Reinigungsleistung,
Ausführung täglich.
Menge: 12,000 Mt

**Ausführungsbeschreibung 0006 Ausführungsbeschreibung Ausstellungen**
*Ausführungsbeschreibung Ausstellungen*
Unterhaltsreinigung in den
Ausstellungen und sonstigen
öffentlichen Bereichen

Entsprechend der Ausstattung der
Teilbereiche sind die Arbeiten unter
Beachtung der Technischen
Vorbemerkungen wie folgt
durchzuführen:

Bodenbeläge aus Nutzestrich
- Saugen täglich
- Naßschrubben 3xwöchentlich
- Kaugummi- und Fleckenentfernung
täglich

Textile Bodenbeläge
- Saugen/Bürstsaugen täglich
- Feuchtreinigen 1 x monatlich

Bodenbeläge aus Natur- und
Kunststein, incl. Treppen und Podeste
- Saugen täglich
- Feuchtwischen täglich
- Naßwischen und Scheuern 2 x
wöchentlich

Fallschutzboden
- Saugen täglich
- Naßscheuern 2 x wöchentlich

Abfallbehälter
- Leeren täglich, wenn notwendig
mehrmals
- Naßreinigen 1 x wöchentlich

Fensterbänke/Heizkörper
- Entstauben täglich
- Feuchtreinigen 1 x wöchentlich
- Naßreinigen 4 x jährlich
- Bodenkonvektoren 1 x monatlich
inkl. entfernen und
  wieder einlegen der Roste

Mobiliar, Aquarienverkleidungen und
Vitrinen
- Entstauben täglich
- Verschmutzungen entfernen täglich
- Feuchtreinigen 2 x wöchentlich

Schließfächer
- feucht auswischen1 x wöchentlich

Türen und Wände
- Verschmutzungen entfernen täglich
- Feuchtreinigen 2 x monatlich

Innenverglasungen, einschließlich
Aquarien- und Vitri- nenverglasungen
sowie Fahrtreppenbrüstung,
Glasaufzug und Spiegelwand
- Griffspuren entfernen täglich

Geländer von Treppen und
Brüstungen
- Entstauebn täglich
- Verschmutzungen entfernen täglich
- Feuchtreinigen 3 x wöchentlich

Kassentresen
- Grifspuren an Glasscheiben täglich
entfernen
- Verschmutzungen an Möbeln
entfernen und entstauben
  1 x wöchentlich
- entstauben Kassendach 1 x
wöchentlich

Sonstige Einrichtungsgegenstände
- Verschmutzungen entfernen täglich
- Entstauben 1 x wöchentlich

Freistehende Exponate
- Entstauben 1 x wöchentlich

Fahrtreppe
- Verschmutzungen täglich entfernen
- Saugen täglich
- Saugen mit Bürstenaufsatz in den
Rillen der Setz- und
  Trittstufen 1 x wöchentlich
- Feuchtreinigen mit Spezialgerät 1 x
monatlich

**02.01.2 Ausstellungen ganzjährig Ausführung ngemäß Ausführungsbeschreibung A 0006**
Unterhaltsreinigung in folgenden öffentlichen
Bereichen:
- Foyer
- Ausstellung "Weltmeer"
- Austellung "Ostsee"
- Austellung "Erforschung und Nutzung der Meere"
- Ausstellung "Ein Meer für Kinder "
- Austellung "Riesen der Meere"
- Ostseeaquarium
- Nordseeaquarium
- alle Treppen, Stege, Galerien
- Kino- und Vortragssaal
- Museumsshop inkl. Lagerraum und Büro
- Audioguideausgabe
- Bereich Tiefseekorallen
- 4 öffentliche Aufzüge, davon 1 Glasaufzug

Gesamtgrundfläche: 5.750 m²
- Estrichfußböden (4.300 m²)
- Granitpflasterfußböden (775 m²)
- Teppichböden (125 m²)
- Edelstahlböden (250 m²)
- 13 Treppen Betonwerkstein (300 m²)

Innenverglasungen
- Vitrinen (ca. 860 m²)
- Aquarien (ca. 310 m²)
- Glastrennwände, -türen etc. (ca. 1.000 m²)

Reinigung täglich. Die Arbeiten sind jeweils vor
9.00 Uhr abzuschließen.
Menge: 12,000 Mt

**02.01.3 Fahrtreppe, Juni - September Ausführung gem. Ausführungsbeschreibung A0006**
Unterhaltsreinigung der Fahrtreppe,
Reinigung täglich. Die Arbeiten sind
jeweils vor 9:00 Uhr abzuschließen.
Menge: 12,000 Mt

**02.01.4 Fahrtreppe, Oktober - Mai Ausführung gem. Ausführungsbeschreibung A0006**
Unterhaltsreinigung wie in der
Vorposition beschrieben, jedoch
Feuchtreinigen mit Spezialgerät nur in
den Monaten November, Januar und
April, Reinigung täglich. Die Arbeiten
sind jeweils vor 9:00 Uhr
abzuschließen.
Menge: 3,000 Mt

**02.01.5 Mehrzwecksaal Ausführung gemäß Ausführungsbeschreibung A 0006**
Unterhaltsreinigung in folgenden
öffentlichen Bereichen:
- Mehrzwecksaal

Gesamtfläche:  ca. 370 m²

Reinigung nach Abruf.
Menge: 10,000 Stk

**02.01.6 Seminarraum Ausführung gemäß Ausführungsbeschreibung A 0006**
Unterhaltsreinigung in folgenden
öffentlichen Bereichen:
- Seminarraum

Gesamtfläche:  ca. 75 m²

1 x wöchentlich Mittwoch
Menge: 12,000 Mt

**02.01.7 Reinigung nach Veranstaltungen**
Reinigen der Veranstaltungsorte nach
Beendigung der Veranstaltungen (z.B.
RdM)
Menge: 10,000 h

**02.01.8 Reinigung nach Veranstaltungen Sonn- und Feiertags**
Reinigen der Veranstaltungsorte nach
Beendigung der Veranstaltungen (z.B.
RdM) an Sonn- und Feiertagen.
Menge: 10,000 h

**02.01.9 Kursraum Museumspädagogik**
Unterhaltsreinigung in folgenden öffentlichen
Bereichen:
- Kursraum

Ausführung 3 x wöchentlich (Montag, Mittwoch, Freitag)

Gesamtfläche ca.  54 m²
Menge: 12,000 Mt

**Ausführungsbeschreibung 0007 Leitbeschreibung Funktionalbereiche**
*Leitbeschreibung Funktionalbereiche*
Entsprechend der Ausstattung der
Teilbereiche sind die Arbeiten unter
Beachtung der Technischen
Vorbemerkungen wie folgt
durchzuführen:

Bodenbeläge aus Nutzestrich
- Saugen täglich
- Naßschrubben 2xwöchentlich

Textile Bodenbeläge
- Saugen/Bürstsaugen täglich
- Feuchtreinigen 1 x monatlich

Bodenbeläge aus Kunststoff oder
Linoleum
- Feuchtwischen jede Reinigung
- Naßwischen 2 x monatlich
- Schutzschicht erneuern (versiegeln)
2 x jährlich

Bodenbeläge aus Natur- und
Kunststein
- Feuchtwischen jede Reinigung
- Naßwischen 2 x monatlich
- Scheuern 1 x monatlich

Abfallbehälter
- Leeren jede Reinigung
- Naßreinigen 1 x wöchentlich

Polstermöbel
- Absaugen jede Reinigung
- Feuchtreinigen 2 x monatlich

Fensterbänke/Heizkörper
- Entstauben jede Reinigung
- Feuchtreinigen 1 x wöchentlich
- Naßreinigen 4 x jährlich

Mobiliar
- Entstauben 2 x wöchentlich
- Verschmutzungen entfernen jede
Reinigung
- Feuchtreinigen 2 x monatlich
- Kassentresen und
Audioguideausgabetresen
  Verschmutzungen entfernen, jede
Reinigung

Türen und Wände
- Verschmutzungen entfernen jede
Reinigung
- Feuchtreinigen 2 x monatlich

Innenverglasungen
- Griffspuren entfernen jede Reinigung

Sonstige Einrichtungsgegenstände
- Verschmutzungen entfernen jede
Reinigung
- Entstauben 1 x wöchentlich

**02.01.10 Funktionalbereich OZEANEUM Ausführung gemäß Ausführungsbeschreibung A 0007**
Unterhaltsreinigung 2 x pro Woche,
jeweils Mittwoch und Freitag;
ganzjährig in Büro- und
Arbeitsräumen, Flure
Die Arbeiten sind jeweils
- in den Büroräumen vor 07.30 Uhr,
- in der Teeküche vor 09.00 Uhr,
- in den übrigen Räumen (z.B.
Museumspädagogik, Personalräume)
vor 10.00 Uhr
abzuschließen.

Fläche:  ca. 680 m²
Menge: 12,000 Mt

**02.01.11 Flure, Treppen, Werkstätten, Taucherzentrale Ausführung gemäß Ausführungsbeschreibung A 0007**
Unterhaltsreinigung 1 x pro Woche jeweils Donnerstag.
Flure und Treppenhäuser (Bauteil Ostsee EG+1.OG)
und EG Nordsee

Gesamtfläche: ca. 305 m²
Menge: 12,000 Mt

**02.01.12 Treppen Speicher Ausführung gemäß Ausführungsbeschreibung A 0007**
Unterhaltsreinigung 1 x pro Woche, jeweils Freitag,
ganzjährig,
Flure und Treppenhäuser (Treppe zwischen Speicher und
Neubau)

Fläche gesamt: ca. 280 m²
Menge: 12,000 Mt

**02.01.13 Taucherzentrale Ausführung gemäß Ausführungsbeschreibung A 0007**
Unterhaltsreinigung 1 x pro Monat, jeweils am 1.
Montag,

Fläche gesamt: ca. 20 m²
Menge: 12,000 Mt

#### Titel 02.02 Sanitärreinigung

**02.02.1 Besuchertoiletten, Oktober - Mai**
Unterhaltsreinigung in den
Besuchertoiletten, incl.
Vorräume, Behinderten-WC und
Stillräume mit folgenden
Teilleistungen, wenn nicht
ausdrücklich anders angegeben 5 x
täglich, in den Monaten Oktober - Mai.

Bodenbeläge
- Kehren
- Feuchtwischen
- Naßwischen

Sanitäre Einrichtungsgegenstände
- gem. Techn. Vorbemerkungen
reinigen

Fliesenwände
- Verschmutzungen entfernen
- Feuchtwischen 2 x wöchentlich

Abfallbehälter
- Leeren täglich, wenn notwendig
mehrmals
- Naßreinigen 2 x wöchentlich,

Heizkörper
- Entstauben täglich
- Feuchtreinigen 2 x wöchentlich
- Naßreinigen 1 x monatlich

Türen, Wände, Decken, WC-Kabinen
- Verschmutzungen entfernen täglich
- Feuchtreinigen 2 x monatlich
- Trennwände und Kabinenwäne
sowie Türen (Innen und
  Aussen) Feuchtreinigung
2xmonatlich

Sonstige Einrichtungsgegenstände
- Verschmutzungen entfernen täglich
- Entstauben  1 x
wöchentlich

Ergänzung von Verbrauchsmaterial
- laufend gem. Techn.
Vorbemerkungen

3 Stück Besuchertoilettenanlagen
- 31 WC,
- 14 Urinale

Fläche: 170 qm
Menge: 8,000 Mt

**02.02.2 Besuchertoiletten, Oktober - Mai Zulage**
Wie in der Vorposition beschrieben,
jedoch an besucherreichen Tagen
z.B. Ferien- oder Feiertagen (z.B.
Ostern, Pfingsten, Weihnachten) als
Vollunterhaltsreinigung, von 9:30 -
17:00 Uhr.

Die Vergütung erfolgt als tageweise
Zulage zur Vorposition. Der Nachweis
erfolgt über Tagesrapporte und ist
spätestens 1 Woche nach Ausführung
dem AG vorzulegen.
Menge: 10,000 d

**02.02.3 Besuchertoiletten, Vollunterhalt, Juni und September**
Unterhaltsreinigung in den
Besuchertoiletten, incl.
Vorräume, Behinderten-WC und
Stillräume mit den in der Vorposition
in vollem Wortlaut beschriebenen
Teilleistungen, jedoch wenn nicht
ausdrücklich anders angegeben als
unterbrechungsfreie Betreuung
während der
Öffnungszeiten von 9.30 - 17.00 Uhr,
in den Monaten Juni und September.
An besucherreichen Tagen z.B.
Ferien- oder Feiertagen ist mit
entsprechendem Personal dafür zu
sorgen, dass die Reinigungsleistung
angepasst wird.

Fläche: ca. 170 qm
Menge: 2,000 Mt

**02.02.4 Besuchertoiletten, Vollunterhalt, Juli und August**
Unterhaltsreinigung in den
Besuchertoiletten, incl.
Vorräume, Behinderten-WC und
Stillräume mit den in der Vorposition
in vollem Wortlaut beschriebenen
Teilleistungen, jedoch wenn nicht
ausdrücklich anders angegeben als
unterbrechungsfreie Betreuung
während der
Öffnungszeiten von 9:30 - 19:00 Uhr,
in den Monaten Juli und August. An
besucherreichen Tagen z.B. Ferien-
oder Feiertagen ist mit
entsprechendem Personal dafür zu
sorgen, dass die Reinigungsleistung
angepasst wird.

Fläche: ca. 170 qm
Menge: 2,000 Mt

**02.02.5 WC-Betreuung**
Betreuung der WC-Anlagen bei
Veranstaltungen durch
1 AK.
Menge: 10,000 h

**02.02.6 WC-Betreuung Sonn- und Feiertags**
Betreuung der WC-Anlagen bei
Veranstaltungen durch
1 AK an Sonn- und Feiertagen.
Menge: 10,000 h

**02.02.7 WC-Betreuung Spätschicht**
Betreuung der WC-Anlagen bei
Veranstaltungen durch
1 AK in der Spätschicht.
Menge: 10,000 h

**02.02.8 WC-Betreuung Nachtschicht**
Betreuung der WC-Anlagen bei
Veranstaltungen durch
1 AK in der Nachtschicht.
Menge: 10,000 h

**02.02.9 Mitarbeitertoiletten, Sanitäranlagen**
Unterhaltsreinigung in den
Mitarbeitertoiletten, inkl. Vorräume, 5
x pro Woche; ganzjährig; mit
folgendenTeilleistungen:

Bodenbeläge
- Kehren
- Feuchtwischen
- Naßwischen

Sanitäre Einrichtungsgegenstände -
gem. Techn.
Vorbemerkungen

Fliesenwände
- Verschmutzungen entfernen
- Feuchtwischen 2 x wöchentlich

Abfallbehälter
- Leeren
- Naßreinigen 2 x wöchentlich

Heizkörper
- Entstauben
- Feuchtreinigen 2 x wöchentlich
- Naßreinigen 1 x monatlich

Türen, Wände, WC-Kabinen
- Verschmutzungen entfernen
- Feuchtreinigen 2 x monatlich
- Trennwände und Kabinenwäne
sowie Türen (Innen und
  Aussen) Feuchtreinigung
2xmonatlich

Sonstige Einrichtungsgegenstände

- Verschmutzungen entfernen
- Entstauben 1 x wöchentlich

Toiletten
- 8 WC
- 3 Urinale
- 3 Duschen

Ergänzung von Verbrauchsmaterial -
gem. Techn.
Vorbemerkungen

Fläche: ca. 30 m²
Menge: 12,000 Mt

**02.02.10 WC PAUSCH Gastronomie Juni - September**
Unterhaltsreinigung in Toilettenanlagen der
PAUSCH-Gastronomie incl. Vorräume,
wie in Pos. 02.02.01. beschrieben.
5 x täglich in den Monaten Juni - September
(Montag - Sonntag)

Fläche:  33 m²
Menge: 4,000 Mt

#### Titel 02.03 Glasreinigung

**02.03.1 Vitrinen, Aquarien, Innentüren, Trennwände etc**
Reinigung der Verlasungen von
- Vitrinen, Aquarien, Schautafeln in
allen Ausstel- lungsbereichen,
- Innentüren,
- verglaste Trennwände,
- Brüstungen,
- Geländer,
- Glasaufzug
- Kassentresen
- Glasdach Windfang innen und
aussen

Flächen:
- Aquarien (ca. 310 m²)
- Vitrinen, Schautafeln (ca. 790 m²)
- Glasbrüstungen, Geländer (ca. 70
m²)

einseitig bzw. allseitig gem.
Technische Vorbemerkungen, 1 x
monatlich

zu reinigende Fläche: ca. 2770 m²
Menge: 12,000 Mt

**02.03.2 Aussenfenster und -türen**
Reinigung der Verglasungen und
Rahmen von
- Außenfenstern und
- Außentüren

allseitig gem. Technische
Vorbemerkungen
4 x jährlich

zu reinigende Fläche: ca. 400 m²
Menge: 4,000 Stk

**02.03.3 Senkrechte Fassaden**
Reinigung der Verglasungen und
Rahmen von
- senkrechten Fassaden bis zu 20 m
hoch

allseitig gem. Technische
Vorbemerkungen, nach Abruf und
Bedarf, 4 x jährlich

Zu reinigende Fläche: ca. 3000 m²
Menge: 4,000 Stk

**02.03.4 Glasdächer, außen**
Reinigung der Verglasungen und
Rahmen von
- Glasdächern bis zu 20 m hoch, inkl.
Glasdach Speicher 4. Etage
- einschließlich Reinigen der
Dachrinnen am Treppenhaus
Speicher (ca. 10 m)

außen gem. Technische
Vorbemerkungen, nach Abruf und
Bedarf, 1 x jährlich

Zu reinigende Fläche: ca. 1.025 m²
Menge: 1,000 Stk

#### Titel 02.04 Entstaubungsarbeiten

**02.04.1 Vitrinen, Ausstellungseinbauten**
Oberflächenabdeckungen von Vitrinen
und sonstigen Ausstellungseinbauten absaugen und
feucht nachreinigen,
3 x jährlich.

Fläche: ca. 210 m²
Menge: 3,000 Stk

**02.04.2 Gitterrostgeländer**
Gitterrostgeländer an Treppen und
Brüstungen absaugen und feucht
nachreinigen, inkl. Holzablagen bei
Treppe am Schwarmfischbecken, 3 x
jährlich.

Fläche: ca. 450 m²
Menge: 3,000 Stk

**02.04.3 Innenliegenden Stahlblechfassade**
Alle konstruktiven Bestandteile der
innenliegenden Stahlblechfassaden
bis zu 20 m Höhe absaugen und
feucht nachreinigen, 3 x jährlich, nach
Abruf und Bedarf.

Fläche: ca. 1900 m²
Menge: 3,000 Stk

**02.04.4 Träger und Stützen**
Träger und Stützen manuell
entstauben in Höhen bis zu 20 m, 3 x
jährlich, nach Abruf und Bedarf.

Fläche: ca. 70 lfdm.
Menge: 3,000 Stk

**02.04.5 Wände und Decken**
Wände und Decken mit rauhen
Oberflächen, partiell nach Bedarf
(Teilbereiche werden jeweils konkret
festge- legt), sowie Gesimse im
Innenbereich in Höhen bis zu
7 m manuell enstauben.
Menge: 1000,000 m²

**02.04.6 Wandbespannung "Riesen der Meere"**
Absaugen der Wandbespannung in
der gesamten Ausstellung "Riesen der
Meere" mittels Turbobürste.
Höhe bis 19,0 m, 2 x jährlich, nach
Abruf und Bedarf.
Gesamtfläche: ca. 1.200 m²
Menge: 2,000 Stk

#### Titel 02.05 Freiflächenreinigung

**Ausführungsbeschreibung 0008 Leitbeschreibung Freiflächen**
*Leitbeschreibung Freiflächen*
Hofflächen einschl. der Vorplätze und
Zugänge aus Natursteinpflaster und
-platten kehren; Unkraut in den Fugen
beseitigen; Abfallkörbe einschl.
Ascher leeren und reinigen, inkl. der
Abfallkörbe auf Pinguinterrasse;
Sitzbänke und Pflanzkübel reinigen;
Unrat von Grünflächen und
Planzkübeln entfernen; Abfälle
entsorgen. Fallschutzkies an der
Skulptur täglich fegen und glätten.
Unkraut aus Pflanzkübel entfernen.

Nachfegen ausgewaschener Fugen
im Pflasterbereich an den Traufen des
Gebäudes und nachfegen der Fugen
im Pflasterbelag nach
Unkrautentfernung. Fegesplitt wird
vom AG bereitgestellt.

Zugänge, Türnischen und
Gebäudeecken (in den Hofbereichen)
reinigen und Unkaut beseitigen.

Für jeden Tag mit geschlossener
Schneedecke wird die monatliche
Vergütung jeweils um 3,0 Prozent
gemindert.

Die Arbeiten sind jeweils vor 09.00
Uhr abzuschließen.

Fläche: ca. 2.380 m²

**02.05.1 Freiflächen Mai - September Ausführung gemäß Ausführungsbeschreibung A 0008**
Reinigung täglich in den Monaten Mai
bis September.
Menge: 5,000 Mt

**02.05.2 Freiflächen Oktober - April Ausführung gemäß Ausführungsbeschreibung A 0008**
Reinigung täglich, außer an
Sonntagen in den
Monaten Oktober bis April.
Menge: 7,000 Mt

#### Titel 02.06 Winterdienst

**Ausführungsbeschreibung 0009 Leitbeschreibung Zuwegungen**
*Leitbeschreibung Zuwegungen*
Hauptzugangswege und
Feuerwehrzufahrten sowie die
Zuwegung aller Gebäudeein- und
ausgänge sowie Fluchtwege und den
Vorplatz vor dem Haupteingang inkl.
Zuwegung von Grundstückgrenze bis
zu den Schienen von Schnee
beräumen und bei Glätte mit
geeignetem Mittel (Granulat)
abstumpfen. Der
Hochwasserschutzstreifen ist ständig
von Eis und Schnee freizuhalten.
Salze, Laugen und Sande sind nicht
zu verwenden. Bei Mangel an ausreichender Lagerfläche ist der
beräumte Schnee zu entsorgen. Nach
dem Abtauen der Flächen ist das verbleibende Streumittel aufzukehren
und zu entsorgen. Dies gilt auch für
die teilaufgetauten Bereiche
zwischendurch. Geräte und Hilfsstoffe
sind im Angebotspreis enthalten.

Achtung: Die Haftung für die
Verkehrssicherungspflicht in Bezug
auf den Winterdienst  geht an den
Auftragnehmer über!

Fläche: ca. 900 m²

**02.06.1 Zuwegungen, Einsatzbereitschaft Ausführung gemäß Ausführungsbeschreibung A 0009**
Einsatzbereitschaft im Zeitraum vom 16. November bis
15. März an allen Wochentagen in der Zeit von 07.00 bis
17.00 Uhr.
Menge: 4,000 Mt

**02.06.2 Zuwegungen, Einsatzpauschale Ausführung gemäß Ausführungsbeschreibung A 0009**
Selbständiger Winterdiensteinsatz während des
Bereitschaftsdienstes bei Bedarf als Zulage zur
Vorposition. Einsatzbeginn spätestens 60 Minuten nach
einsetzendem Schneefall bzw. Regen bei Frostwetter
(Glatteisgefahr). Die Leistungen werden von einem
Beauftragten des Auftraggebers abgenommen und
bestätigt.

Der Angebotspreis ist als Tagespauschale, unabhängig
von der Anzahl der Einsätze (bis zu 2 Einsätzen
täglich) und dem tatsächlichen Zeitaufwand während
eines Einsatztages, zu kalkulieren.
Menge: 10,000 d

**Ausführungsbeschreibung 0010 Leitbeschreibung Öffentliche Gehwege**
*Leitbeschreibung Öffentliche Gehwege*
Anlieger-Gehwegflächen bis Mitte der jeweiligen Strasse
Neue Badenstraße, Neue Semlower Straße, über
Hafenstraße und Straße Am Semlower Kanal von Schnee
beräumen und bei Glätte mit geeignetem Mittel
(Granulat) abstumpfen, Salze, Laugen und Sand sind
nicht zu verwenden; bei Mangel an ausreichender
Lagerfläche ist der beräumte Schnee zu entsorgen; nach
dem Abtauen der Flächen ist das verbleibende
Streumittel aufzukehren und zu  entsorgen.
Geräte und Hilfsstoffe sind im Angebotspreis enthalten.

Achtung: Die Haftung für die Verkehrssicherungspflicht
in Bezug auf den Winterdienst  geht an den
Auftragnehmer über!

Fläche: ca. 580 m²

**02.06.3 Gehwege, Einsatzbereitschaft Ausführungn gemäß Ausführungsbeschreibung A 0010**
Einsatzbereitschaft im Zeitraum 16. November bis 15.
März  an allen Wochentagen in der Zeit von 07.00 bis
20.00 Uhr
Menge: 1,000 Mt

**02.06.4 Gehrwege, Einsatzpauschale Ausführung gemäß Ausführungsbeschreibung A 0010**
Selbständiger Winterdiensteinsatz während des Bereitschaftsdienstes bei Bedarf als Zulage zur Vorposition;
Einsatzbeginn spätestens 60 Minuten nach einsetzender
Eisglätte durch Regen bei Frostwetter und unverzüglich
nach beendetem Schneefall.

Die Leistungen werden von einem Beauftragten des
Auftraggebers abgenommen und bestätigt. Der
Angebotspreis ist als Tagespauschale, unabhängig von
der Anzahl der Einsätze (bis zu 2 Einsätzen täglich)
und dem tatsächlichen Zeitaufwand während eines
Einsatztages, zu kalkulieren.
Menge: 10,000 d

#### Titel 02.07 Schmutzmattenservice

**02.07.1 Sauberlaufmatten Juni - September**
Bereitstellung und Unterhalt
einschließlich Wechsel der
Sauberlaufmatten im Eingangsbereich
Foyer, 1 x pro Woche

1100 x 4000  1 Stück
1100 x 2000  1 Stück
Menge: 4,000 Mt

**02.07.2 Sauberlaufmatten Oktober - Mai**
Bereitstellung und Unterhalt
einschließlich Wechsel der
Sauberlaufmatten im Eingangsbereich
Foyer, 1 x pro Woche

1100 x 4000  2 Stück
1100 x 2000  2 Stück
Menge: 8,000 Mt

#### Titel 02.08 Stundensätze

**02.08.1 Stundensatz Gebäudereiniger, Unterhaltsreinigung**
Arbeiten, welche nicht in den
Positionen erfaßt sind und gegen
Nachweis zur Ausführung kommen:
Baureiniger
Menge: 50,000 h

**02.08.2 Stundensatz Gebäudereiniger, Glasreinigung**
Arbeiten, welche nicht in den
Positionen erfaßt sind und gegen
Nachweis zur Ausführung kommen:
Glasreiniger
Menge: 20,000 h

**02.08.3 Stundensatz Gebäudereinigunger, Grundreinigung**
Arbeiten, welche nicht in den
Positionen erfaßt sind und gegen
Nachweis zur Ausführung kommen:
Reiniger-Helfer
Menge: 20,000 h

**02.08.4 Sonntagszuschlag Gebäudereinigung**
Arbeiten, welche nicht in den
Positionen erfaßt sind und gegen
Nachweis an Sonn- und Feiertagen
zur Ausführung kommen:
Reiniger-Helfer
Menge: 10,000 h

#### Titel 02.09 Materiallieferung

*Hinweis*
Ergänzungslieferung von
Verbrauchsmaterial gemäß Titel 02 -
Sanitärreinigung im Rahmen der
Unterhaltung. Die Lieferung erfolgt
zum Nachweis. Die Lieferscheine sind
arbeitstäglich von den Beauftragten
des OZEANEUM's abzuzeichnen. Sie
enthalten mindestens folgende
Angaben:
- Datum
- Verbrauchsstelle
- Menge und Materialbezeichnung

**02.09.1 Falthandtuch**
Falthandtücher, 2-lagig, 100 %
Recyclingpapier,
in Kartons a' 4.000 je Stück VE.

angebotenes Fabrikat:
Menge: 200,000 Stk

**02.09.2 Toilettenpapier**
Toilettenpapier, 2-lagig,
in Polysack a' 64 Rollen je Stück VE.

angebotenes Fabrikat:
Menge: 250,000 Stk

**02.09.3 Flüssigseife, Kanister**
Flüssigseife für Seifenspender in
Karnistern a' 10 l je Stück VE.

angebotenes Fabrikat:
Menge: 25,000 Stk

**02.09.4 Sterillium classic pur 1000ml**
in Flaschen
Menge: 40,000 Stk

**02.09.5 Hygienebeutel für WC's Papier**
Menge: 250,000 Stk

**02.09.6 Duftspender**
Duftspender in den Besuchertoiletten mit integriertem
Ventilator zur optimalen Verteilung des Duftes.
Duftspender mit regelmäßiger Wartung, das heißt, unter
anderem regelmäßiger Duftkartuschen- und
Batteriewechsel.
Menge: 15,000 Stk

**02.09.7 Sterillium classic pur 500 ml**
in Flaschen
Menge: 10,000 Stk

### Objekt 03 NAUTINEUM

#### Titel 03.01 Unterhaltsreinigung

**Ausführungsbeschreibung 0011 Ausführungsbeschreibung Ausstellungen**
*Ausführungsbeschreibung Ausstellungen*
Unterhaltsreinigung in den Ausstellungen und sonstigen
öffentlichen Bereichen

Entsprechend der Ausstattung der Teilbereiche sind die
Arbeiten unter Beachtung der Technischen Vorbemerkungen
wie folgt durchzuführen:

Bodenbeläge aus Kunststoff oder Linoleum
- Feuchtwischen täglich, zuvor Absaugen
- Naßwischen 1 x wöchentlich
- Kaugummi- und Fleckenentfernung täglich

Bodenbeläge aus Nutzestrich, beschichtet
- Feuchtwischen täglich, zuvor absaugen
- Naßwischen 1 x wöchentlich
- Kaugummi- und Fleckenentfernung täglich

Bodenbeläge aus Holz
- Feuchtwischen täglich
- Naßwischen 2xwöchentlich
- Wachsen bei Brdarf
- Kaugummi- und Fleckenentfernung täglich

Bodenbeläge aus Natur- und Kunststein, incl. Treppen
und Podeste
- Feuchtwischen täglich, zuvor absaugen
- Naßwischen 2 x wöchentlich
- Scheuern 1 x monatlich
- Wachsen 4 x jährlich

Abfallbehälter
- Leeren täglich
- Naßreinigen 1 x wöchentlich

Fensterbänke/Heizkörper
- Entstauben täglich
- Feuchtreinigen 1 x wöchentlich
- Naßreinigen 4 x jährlich

Sockelleisten
- Feuchtreinigen täglich
- Naßreinigen 1xwöchentlich

Mobiliar und Vitrinen
- Entstauben täglich
- Verschmutzungen entfernen täglich
- Feuchtreinigen 2 x wöchentlich

Türen und Wände
- Verschmutzungen entfernen täglich
- Feuchtreinigen 2 x monatlich

Innenverglasungen, einschließlich Vitrinenverglasungen
- Griffspuren entfernen täglich

Sonstige Einrichtungsgegenstände
- Verschmutzungen entfernen täglich
- Entstauben 1 x wöchentlich

Freistehende Exponate
- Entstauben 1 x wöchentlich

**03.01.1 Unterhaltsreinigung NAUTINEUM Ausführung gemäß Ausführungsbeschreibung A0011**
Unterhaltsreinigung in folgenden
öffentlichen Bereichen:

NAUTINEUM Dänholm Stralsund:
- Besucherzentrum, Erdgeschoss
(Fußboden Stabparkett)
- ca. 100 m²

Unterhaltsreinigung mit den in der
Leitbeschreibung in vollem Wortlaut
beschriebenen Teilleistungen.

Reinigung 1 x wöchentlich (Mittwoch).
Die Arbeiten sind jeweils vor 09:00
Uhr abzuschließen.

ACHTUNG:
Die Fahrt- und Reisekosten sind in die
Preise einzukalkulieren. Eine
gesonderte Erstattung erfolgt nicht
(siehe Allgemeine Vorbemerkungen!)
Das NAUTINEUM befindet sich auf
dem Dänholm.
Menge: 12,000 Mt

**Ausführungsbeschreibung 0012 Leitbeschreibung Funktionalbereiche**
*Leitbeschreibung Funktionalbereiche*
Entsprechend der Ausstattung der Teilbereiche sind die
Arbeiten unter Beachtung der Technischen Vorbemerkungen
wie folgt durchzuführen:

Bodenbeläge aus Kunststoff oder Linoleum
- Feuchtwischen jede Reinigung
- Naßwischen 2 x monatlich
- Schutzschicht erneuern (versiegeln) 2 x jährlich

Bodenbeläge aus Natur- und Kunststein
- Feuchtwischen jede Reinigung
- Naßwischen 2 x monatlich
- Scheuern 1 x monatlich

Abfallbehälter
- Leeren jede Reinigung

Fensterbänke/Heizkörper
- Entstauben jede Reinigung
- Feuchtreinigen 1 x wöchentlich
- Naßreinigen 4 x jährlich

Mobiliar
- Entstauben 2 x wöchentlich
- Verschmutzungen entfernen jede Reinigung
- Feuchtreinigen 2 x monatlich
- Kassentresen
  Verschmutzungen entfernen, jede Reinigung

Türen und Wände
- Verschmutzungen entfernen jede Reinigung
- Feuchtreinigen 2 x monatlich

Innenverglasungen
- Griffspuren entfernen jede Reinigung

Sonstige Einrichtungsgegenstände
- Verschmutzungen entfernen jede Reinigung
- Entstauben 1 x wöchentlich

**03.01.2 Unterhaltsreinigung Funktionalbereiche Haus 1 Ausführung gemäß Ausführungsbeschreibung A0012**
Unterhaltsreinigung 1x pro Woche
jeweils Mittwoch, ganzjährig.

EG
Flur 1  14m²
Flur 2  6m²

Raum 1  7m²
Raum 2  11m²
Raum 3  23m²
Raum 4  12m²

Teeküche  12m²

Gesamtfläche ca. 83m²
Menge: 12,000 Mt

**03.01.3 Unterhaltsreinigung Funktionalbereiche Besucherzentrum 1.OG Büro/Treppe Ausführung ngemäß Ausführungsbeschreibung A0012**
Unterhaltsreinigung 1x pro Woche
jeweils Mittwoch, ganzjährig.

Büro  20m²
Flur/Treppe  20m²

Gesamtfläche ca. 40m²
Menge: 12,000 Mt

**03.01.4 Unterhaltsreinigung Präparation Haus 2 Ausführung gemäß Ausführungsbeschreibung A0012**
Unterhaltsreinigung in der Präparationswerkstatt Haus 2
mit den in der Leitbeschreibung in vollem Wortlaut
beschriebenen Teilleistungen.

Reinigung 2 x wöchentlich (Mi./Fr.) ganzjährig. Die
Arbeiten sind jeweils vor 09:00 Uhr abzuschließen.

Gesamtfläche:
120 m² Bodenfliesen
  60 m² Wandfliesen

ACHTUNG:
Die Fahrt- und Reisekosten sind in die Preise
einzukalkulieren. Eine gesonderte Erstattung erfolgt
nicht (siehe Allgemeine Vorbemerkungen!) Das NAUTINEUM
befindet sich auf dem Dänholm.
Menge: 12,000 Mt

#### Titel 03.02 Sanitärreinigung

**Ausführungsbeschreibung 0013 Ausführungsbeschreibung Besuchertoiletten und Mitarbeit**
*Ausführungsbeschreibung Besuchertoiletten und Mitarbeitertabletten*
Unterhaltsreinigung in den
Besuchertoiletten, incl. Vorräume,
Behinderten-WC und Stillräume mit
folgenden Teilleistungen:

Bodenbeläge
- Kehren
- Feuchtwischen
- Naßwischen

Sanitäre Einrichtungsgegenstände
- gem. Techn. Vorbemerkungen
reinigen

Fliesenwände
- Verschmutzungen entfernen
- Feuchtwischen 2 x wöchentlich

Abfallbehälter
- Leeren täglich
- Naßreinigen 2 x wöchentlich

Heizkörper
- Entstauben täglich
- Feuchtreinigen 2 x wöchentlich
- Naßreinigen 1 x monatlich

Türen, Wände, Decken
- Verschmutzungen entfernen täglich
- Feuchtreinigen 2 x monatlich

Sonstige Einrichtungsgegenstände
- Verschmutzungen entfernen täglich
- Entstauben  1 x
wöchentlich

Ergänzung von Verbrauchsmaterial
- laufend gem. Techn.
Vorbemerkungen

**03.02.1 Besuchertoiletten Ausführung gemäß Ausführungsbeschreibung A0013**
Unterhaltsreinigung mit den in der
Leitbeschreibung in vollem Wortlaut
beschriebenen Teilleistungen,
1 x wöchentlich (Mi.).

je 1 Toilettenanlage D + H mit
insgesamt
- 5 WC
- 1 Urinal
- 3 Waschtische

Fläche: 25 m²

Die Arbeiten sind jeweils vor 09:00
Uhr abzuschließen.

ACHTUNG:
Die Fahrt- und Reisekosten sind in die
Preise einzukalkulieren. Eine
gesonderte Erstattung erfolgt nicht
(siehe Allgemeine Vorbemerkungen
und Pos. 1.005!)
Menge: 12,000 Mt

**03.02.2 Unterhaltsreinigung Mitarbeitertoiletten Haus 1 Ausführung gemäß Ausführungsbeschreibung A0013**
'Unterhaltsreinigung in den
Mitarbeitertoiletten 1x pro Woche
jeweils Mittwoch, ganzjährig:
Sanitäre Einrichtungsgegenstände
2 WC
1 Urinal
1 Dusche
Abfallbehälter entleeren jede
Reinigung

Fläche ca. 9m²'
Menge: 12,000 Mt

**03.02.3 Unterhaltsreinigung Mitarbeitertoiletten Haus 2 Ausführung gemäß Ausführungsbeschreibung A0013**
'Unterhaltsreinigung in den Mitarbeitertoiletten wie in
der Vorposition beschrieben, jedoch 2 x pro Woche
jeweils Mittwoch und Freitag ganzjährig:
Sanitäre Einrichtungsgegenstände
2 WC
1 Urinal
2 Dusche
7 Waschbecken/Spülen
Abfallbehälter entleeren jede Reinigung
Fläche ca. 23m²'
Menge: 12,000 Mt

**03.02.4 Unterhaltsreinigung Mitarbeitertoiletten Rudenstrasse 22 und 22a Ausführung gemäß Ausführungsbeschreibung A0013**
'Unterhaltsreinigung in der Mitarbeitertoilette 1x pro
Woche jeweils Mittwoch, ganzjährig
Sanitäre Einrichtungsgegenstände
2 WC
2 Urinale
3 Waschbecken
Abfallbehälter entleeren jede Reinigung
Fläche ca. 10 m²'
Menge: 12,000 Mt

#### Titel 03.03 Glasreinigung

**03.03.1 Glasreinigung NAUTINEUM Aussenfenster und -türen**
Grundreinigung der Verglasungen und Rahmen von
Außenfenstern und Außentüren in folgenden Bereichen des
NAUTINEUMs:

- Neue Bootshalle  94 m²
- Tonnenhalle  101 m²
- Besucherzentrum  142 m²
- Haus 1  32 m²
- Haus 2  50 m²

Nach Abruf und Bedarf, 1 x jährlich.

Fläche: ca. 420 m²

ACHTUNG:
Die Fahrt- und Reisekosten sind in die Preise
einzukalkulieren. Eine gesonderte Erstattung erfolgt
nicht (siehe Allgemeine Vorbemerkungen und Pos. 1.005!)
Menge: 2,000 St

#### Titel 03.04 Dachrinnenreinigung

**03.04.1 Dachrinne reinigen, bis 7,00 m**
Dachrinne an nicht eingerüsteten
Gebäuden nach Abruf reinigen. Im
Preis enthalten sind alle erforderlichen
Hilfs- und Sicherheitsmaßnahmen.

Traufhöhe:  bis 7,00 m
Menge: 200,000 m

#### Titel 03.05 Materiallieferung

*Hinweis*
Ergänzungslieferung von
Verbrauchsmaterial gemäß Titel 02 -
Sanitärreinigung im Rahmen der
Unterhaltung. Die Lieferung erfolgt
zum Nachweis. Die Lieferscheine sind
arbeitstäglich von den Beauftragten
des Deutschen Meeresmuseums
abzuzeichnen. Sie enthalten
mindestens folgende Angaben:
- Datum
- Verbrauchsstelle
- Menge und Materialbezeichnung

**03.05.1 Falthandtuch**
Falthandtücher, 2-lagig, 100 %
Recyclingpapier,
in Kartons a' 4.000 je Stück VE.

angebotenes Fabrikat:
Menge: 15,000 Stk

**03.05.2 Toilettenpapier**
Toilettenpapier, 2-lagig,
in Polysack a' 64 Rollen je Stück VE.

angebotenes Fabrikat:
Menge: 10,000 Stk

**03.05.3 Flüssigseife, Kanister**
Flüssigseife für Seifenspender in
Karnistern a' 10 l je Stück VE.

angebotenes Fabrikat:
Menge: 1,000 Stk

### Objekt 04 NATUREUM

#### Titel 04.01 Unterhaltsreinigung

**Ausführungsbeschreibung 0014 Ausführungsbeschreibung Ausstellungen**
*Ausführungsbeschreibung Ausstellungen*
Unterhaltsreinigung in den
Ausstellungen und sonstigen
öffentlichen Bereichen

Entsprechend der Ausstattung der
Teilbereiche sind die Arbeiten unter
Beachtung der Technischen
Vorbemerkungen wie folgt
durchzuführen:

Bodenbeläge aus Kunststoff oder
Linoleum
- Feuchtwischen täglich, zuvor
Absaugen
- Naßwischen 1 x wöchentlich
- Kaugummi- und Fleckenentfernung
täglich

Bodenbeläge aus Nutzestrich,
beschichtet
- Feuchtwischen täglich, zuvor
absaugen
- Naßwischen 1 x wöchentlich
- Kaugummi- und Fleckenentfernung
täglich

Textile Bodenbeläge
- Saugen/Bürstsaugen täglich
- Feuchtreinigen 1 x monatlich
- Kaugummi- und Fleckenentfernung
täglich

Bodenbeläge aus Holz
- Feuchtwischen täglich
- Naßwischen 2xwöchentlich
- Wachsen 2xmonatlich
- bei geölten Holzbelägen ist Anlage 4
zu beachten
- Kaugummi- und Fleckenentfernung
täglich

Bodenbeläge aus Natur- und
Kunststein, incl. Treppen und Podeste
- Feuchtwischen täglich, zuvor
absaugen
- Naßwischen 2 x wöchentlich
- Scheuern 1 x monatlich
- Wachsen 4 x jährlich

Abfallbehälter
- Leeren täglich
- Naßreinigen 1 x wöchentlich

Polstermöbel
- Absaugen täglich
- bei Lederpolster feucht abwischen
täglich
- Feuchtreinigen 1xwöchentlich

Fensterbänke/Heizkörper
- Entstauben täglich
- Feuchtreinigen 1 x wöchentlich
- Naßreinigen 4 x jährlich

Sockelleisten
- Feuchtreinigen täglich
- Naßreinigen 1xwöchentlich

Mobiliar, Aquarienverkleidungen und
Vitrinen
- Entstauben täglich
- Verschmutzungen entfernen täglich
- Feuchtreinigen 2 x wöchentlich

Türen und Wände
- Verschmutzungen entfernen täglich
- Feuchtreinigen 2 x monatlich

Innenverglasungen, einschließlich
Aquarien- und Vitrinenvergalsungen
- Griffspuren entfernen täglich

Sonstige Einrichtungsgegenstände
- Verschmutzungen entfernen täglich
- Entstauben 1 x wöchentlich

Freistehende Exponate
- Entstauben 1 x wöchentlich

**04.01.1 Ausstellung Mai - September Ausführung gemäß Ausführungsbeschreibung A0014**
Unterhaltsreinigung im öffentlichen
Ausstellungsbereich NATUREUM Darßer Ort:
- Ausstellungen KG, EG und 1. OG im ehemaligen
Leuchtturmwärtergebäude einschließlich Flure und
Treppenhaus
- Ausstellungebereich EG im Leuchtturm
- Ausstellung im ehemaligen Petroleumbunker
- Foyer
- Besucherbereich Ostseeaquarium

Zusatzreinigung von Handläufen, Türklinken und
handberührten Flächen.

Gesamtgrundfläche  170 m²
- Steinzeugböden  70 m²
- Linoleumböden  85 m²
- 1 Treppe Holzbeläge  15 m²

Innenverglasungen
- Vitrinen  65 m²
- Aquarien  6 m²
- Glastrennwände  10 m²

Reinigung täglich (Montag - Sonntag) in den Monaten Mai
- September Die Arbeiten sind jeweils vor 09:00 Uhr
abzuschließen.

ACHTUNG:
Die Fahrt- und Reisekosten sind in die Preise
einzukalkulieren. Eine gesonderte Erstattung erfolgt
nicht (siehe Allgemeine Vorbemerkungen!) Das NATUREUM
befindet sich im Nationalpark. Das Befahren ist nur mit
Sondergenehmigung gestattet.
Menge: 5,000 Mt

**04.01.2 Ausstellung Oktober - April Ausführung gemäß Ausführungsbeschreibung A0014**
Unterhaltsreinigung im öffentlichen
Ausstellungsbereich NATUREUM
Darßer Ort, wie in der Vorposition
beschrieben, jedoch

Reinigung 5 x wöchentlich (Mittwoch -
Sonntag) in den Monaten Oktober -
April. Die Arbeiten sind jeweils vor
09:00 Uhr abzuschließen.

ACHTUNG:
Die Fahrt- und Reisekosten sind in die
Preise einzukalkulieren. Eine
gesonderte Erstattung erfolgt nicht
(siehe Allgemeine Vorbemerkungen!)
Das NATUREUM befindet sich im
Nationalpark. Das Befahren ist nur mit
Sondergenehmigung gestattet.
Menge: 7,000 Mt

**04.01.3 Grundreinigung zur Saisonvorbereitung**
Grundreinigung zur
Saisonvorbereitung im öffentlichen
Ausstellungsbereich NATUREUM
Darßer Ort:
- Ausstellungen KG, EG und 1. OG im
ehemaligen
  Leuchtturmwärtergebäude
einschließlich Flure und
  Treppenhaus
- Ausstellungebereich EG im
Leuchtturm
- Ausstellung im ehemaligen
Petroleumbunker
- Foyer
- Besucherbereich Ostseeaquarium

Gesamtgrundfläche  170 m²
- Steinzeugböden  70 m²
- Linoleumböden  85 m²
- 1 Treppe Holzbelege  15 m²

Innenverglasungen
- Vitrinen  65 m²
- Aquarien  6 m²
- Glastrennwände  10 m²

Auszuführende Leistungen:
- Grundreinigung und Versiegelung
der Linoleumböden
  EG - DG
- Boden vorwässernund
Reinigungsflotte auftragen
- Boden mit Einscheibenmaschine
aufscheuern
- Sockelleisten und Randbereich
manuell nacharbeiten
- Schmutzflotte aufnehmen und Boden
neutralisieren
- Boden 2-fach versiegeln
- Grundreinigung der Steinbeläge im
Keller

Ausführung 1 x jährlich nach Abruf
und Bedarf.

ACHTUNG:
Die Fahrt- und Reisekosten sind in die
Preise einzukalkulieren. Eine
gesonderte Erstattung erfolgt nicht
(siehe Allgemeine Vorbemerkungen!)
Das NATUREUM befindet sich im
Nationalpark. Das Befahren ist nur mit
Sondergenehmigung gestattet.
Menge: 1,000 St

#### Titel 04.02 Sanitärreinigung

**Ausführungsbeschreibung 0015 Ausführungsbeschreibung Besuchertoiletten**
*Ausführungsbeschreibung Besuchertoiletten*
Unterhaltsreinigung in den
Besuchertoiletten, incl.
Vorräume, Behinderten-WC und
Stillräume mit folgenden
Teilleistungen:

Bodenbeläge
- Kehren
- Feuchtwischen
- Naßwischen

Sanitäre Einrichtungsgegenstände
- gem. Techn. Vorbemerkungen
reinigen

Fliesenwände
- Verschmutzungen entfernen
- Feuchtwischen 2 x wöchentlich

Abfallbehälter
- Leeren täglich
- Naßreinigen 2 x wöchentlich

Heizkörper
- Entstauben täglich
- Feuchtreinigen 2 x wöchentlich
- Naßreinigen 1 x monatlich

Türen, Wände, Decken
- Verschmutzungen entfernen täglich
- Feuchtreinigen 2 x monatlich

Sonstige Einrichtungsgegenstände
- Verschmutzungen entfernen täglich
- Entstauben  1 x
wöchentlich

Ergänzung von Verbrauchsmaterial
- laufend gem. Techn.
Vorbemerkungen

**04.02.1 Besuchertoiletten, Mai - September Ausführung gemäß Ausführungsbeschreibung A0015**
Unterhaltsreinigung mit den in der
Leitbeschreibung in vollem Wortlaut
beschriebenen Teilleistungen, jeweils
täglich (Montag - Sonntag) in den
Monaten Mai - September.

2 Toilettenanlagen
- 3 WC
- 1 Urinal
- 2 Waschtische
Fläche:  16 m³

Die Arbeiten sind jeweils vor 09:30
Uhr abzuschließen.

ACHTUNG:
Die Fahrt- und Reisekosten sind in die
Preise einzukalkulieren. Eine
gesonderte Erstattung erfolgt nicht
(siehe Allgemeine Vorbemerkungen
und Pos. 1.005!)
Menge: 5,000 Mt

**04.02.2 Besuchertoiletten Oktober - April Ausführung gemäß Ausführungsbeschreibung A0015**
Unterhaltsreinigung wie in der
Vorposition beschrieben, jedoch 5 x
wöchentlich (Mittwoch bis Sonntag) in
den Monaten Oktober - April.

Die Arbeiten sind jeweils vor 09:30
Uhr abzuschließen.

ACHTUNG:
Die Fahrt- und Reisekosten sind in die
Preise einzukalkulieren. Eine
gesonderte Erstattung erfolgt nicht
(siehe Allgemeine Vorbemerkungen
und Pos. 1.005!)
Menge: 7,000 Mt

#### Titel 04.03 Glasreinigung

**04.03.1 Vitrinen, Aquarien, Innentüren, Trennwände etc. Mai - September**
Reinigung der Verlasungen in allen
öffentlichen Aquarien- und
Ausstellungsbereichen des
NATUREUMs:
- Vitrinen, Aquarien, Schautafeln
- Innentüren,
- verglaste Trennwände,
- Brüstungen,
- Geländer,
- Schutzverglasungen

einseitig bzw. allseitig gem.
Technische Vorbemerkungen, 1 x
monatlich in den Monaten
Mai - September

zu reinigende Fläche: ca. 81 m²

ACHTUNG:
Die Fahrt- und Reisekosten sind in die
Preise einzukalkulieren. Eine
gesonderte Erstattung erfolgt nicht
(siehe Allgemeine Vorbemerkungen
und Pos. 1.005!)
Menge: 5,000 Mt

**04.03.2 Aussenfenster und -türen**
Reinigung der Verglasungen und
Rahmen von
Außenfenstern und Außentüren in
folgenden Bereichen des
NATUREUM:
- Foyer
- Ausstellungsräume
- Treppenhaus ehemaliges
Leuchtturmwärtergebäude

3 x jährlich, jeweils im Mai, Juli,
September.

zu reinigende Fläche: ca. 30 m²

ACHTUNG:
Die Fahrt- und Reisekosten sind in die
Preise einzukalkulieren. Eine
gesonderte Erstattung erfolgt nicht
(siehe Allgemeine Vorbemerkungen
und Pos. 1.005!)
Menge: 3,000 Stk

**04.03.3 Saisonvorbereitung Aussenfenster und -türen**
Grundreinigung der Verglasungen und
Rahmen von
Außenfenstern und Außentüren als
Saisonvorbereitung in folgenden
Bereichen des NATUREUM:
- Foyer
- Ausstellungsräume
- Treppenhaus ehemaliges
Leuchtturmwärtergebäude

zu reinigende Fläche: ca. 30 m²

Ausführung 1 x jährlich nach Abruf
und Bedarf.

ACHTUNG:
Die Fahrt- und Reisekosten sind in die
Preise einzukalkulieren. Eine
gesonderte Erstattung erfolgt nicht
(siehe Allgemeine Vorbemerkungen
und Pos. 1.005!)
Menge: 1,000 Stk

#### Titel 04.04 Materiallieferung

*Hinweis*
Ergänzungslieferung von
Verbrauchsmaterial gemäß Titel 02 -
Sanitärreinigung im Rahmen der
Unterhaltung. Die Lieferung erfolgt
zum Nachweis. Die Lieferscheine sind
arbeitstäglich von den Beauftragten
des Deutschen Meeresmuseums
abzuzeichnen. Sie enthalten
mindestens folgende Angaben:
- Datum
- Verbrauchsstelle
- Menge und Materialbezeichnung

**04.04.1 Falthandtuch**
Falthandtücher, 2-lagig, 100 %
Recyclingpapier,
in Kartons a' 4.000 je Stück VE.

angebotenes Fabrikat:
Menge: 15,000 Stk

**04.04.2 Toilettenpapier maxi**
Toilettenpapier, maxi toilet, 2-lagig,
400 m je Rolle,
in Packung a' 6 Rollen je Stück VE.

angebotenes Fabrikat:
Menge: 10,000 Stk

**04.04.3 Flüssigseife, Kanister**
Flüssigseife für Seifenspender,
Apura,,
in Karnistern a' 10 l je Stück VE.

angebotenes Fabrikat:
Menge: 1,000 Stk

**04.04.4 Sterillium classic pur 500 ml**
in Flaschen
Menge: 5,000 Stk

### Objekt 05 NB 4 (Neue Badenstraße 4)

#### Titel 05.01 Unterhaltsreinigung

**Ausführungsbeschreibung 0016 Ausführungsbeschreibung Funktionalbereiche**
*Ausführungsbeschreibung Funktionalbereiche*
Entsprechend der Ausstattung der
Teilbereiche sind die Arbeiten unter
Beachtung der Technischen
Vorbemerkungen wie folgt
durchzuführen:

Bodenbeläge aus Kunststoff oder
Linoleum
- Feuchtwischen jede Reinigung
- Naßwischen 2 x monatlich
- Schutzschicht erneuern (versiegeln)
2 x jährlich

Abfallbehälter
- Leeren jede Reinigung
- Naßreinigen 1 x wöchentlich

Polstermöbel
- Absaugen jede Reinigung
- Feuchtreinigen 2 x monatlich

Fensterbänke/Heizkörper
- Entstauben jede Reinigung
- Feuchtreinigen 1 x wöchentlich
- Naßreinigen 4 x jährlich

Mobiliar
- Entstauben 2 x wöchentlich
- Verschmutzungen entfernen jede
Reinigung
- Feuchtreinigen 2 x monatlich
- Kassentresen und
Audioguideausgabetresen
  Verschmutzungen entfernen, jede
Reinigung

Türen und Wände
- Verschmutzungen entfernen jede
Reinigung
- Feuchtreinigen 2 x monatlich

Innenverglasungen
- Griffspuren entfernen jede Reinigung

Sonstige Einrichtungsgegenstände
- Verschmutzungen entfernen jede
Reinigung
- Entstauben 1 x wöchentlich

**05.01.1 Funktionalbereiche Ausführung gemäß Ausführungsbeschreibung A0016**
Unterhaltsreinigung, 2 x pro Woche,
jeweils Montag und Mittwoch;
ganzjährig in folgenden Räumen:

1. OG und 2. OG
- 20 Büro- und Arbeitsräume
350 m²
- 4 Flure/Vorräume
120 m²
- 1 Beratungsraum
48 m²
- 1 Teeküche
25 m²
- 5 Lagerräume
25 m²

Treppenhaus EG bis 3. OG (DG)
60 m²

Gesamtfläche:
628 m²

Die Arbeiten sind jeweils
- in den Büroräumen vor 7:30 Uhr
- in den übrigen Räumen vor 9:00 Uhr
abzuschließen.
Menge: 12,000 Mt

#### Titel 05.02 Sanitärreinigung

**Ausführungsbeschreibung 0017 Ausführungsbeschreibung Mitarbeitertoiletten**
*Ausführungsbeschreibung Mitarbeitertoiletten*
Unterhaltsreinigung in den
Mitarbeitertoiletten inkl. Vorräume, mit
folgendenTeilleistungen:

Bodenbeläge
- Kehren
- Feuchtwischen
- Naßwischen

Sanitäre Einrichtungsgegenstände -
gem. Techn.
Vorbemerkungen

Fliesenwände
- Verschmutzungen entfernen
- Feuchtwischen 2 x wöchentlich

Abfallbehälter
- Leeren
- Naßreinigen 2 x wöchentlich

Heizkörper
- Entstauben
- Feuchtreinigen 2 x wöchentlich
- Naßreinigen 1 x monatlich

Türen, Wände, Decken
- Verschmutzungen entfernen
- Feuchtreinigen 2 x monatlich

Sonstige Einrichtungsgegenstände

- Verschmutzungen entfernen
- Entstauben 1 x wöchentlich

Ergänzung von Verbrauchsmaterial
gem. Technischen
Vorbemerkungen!

**05.02.1 Mitarbeitertoiletten Ausführung gemäß Ausführungsbeschreibung A0017**
Unterhaltsreinigung wie in
vorstehender
Ausführungsbeschreibung
beschrieben, täglich von Montag -
Freitag, ganzjährig.

4 Toilettenanlagen:
- 8 WC
- 4 Urinale
- 8 Waschtische

Gesamtfläche:  20 m²
Menge: 12,000 Mt

#### Titel 05.03 Glasreinigung

**05.03.1 Aussenfenster und -türen**
Reinigung der Verglasungen und
Rahmen von
Außenfenstern und Außentüren in
folgenden Bereichen des
Meeresmuseums:
- Neue Badenstraße 4
allseitig gem. Technische
Vorbemerkungen.

4 x jährlich, nach Abruf und Bedarf.

zu reinigende Fläche: ca. 50 m²
Menge: 4,000 Stk

**05.03.2 Trennwände, Innentüren**
Reinigung der Innenverglasungen von
Trennwänden und Türen in folgenden
Bereichen:
- Neue Badenstrasse 4
allseitig gem. Technischen
Vorbemerkungen .

4 x jährlich nach Abruf und Bedarf.

zu reinigende Fläche: ca. 60 m²
Menge: 4,000 Stk

#### Titel 05.04 Schmutzmattenservice

**05.04.1 Schmutzmattenservice**
Bereitstellung und Unterhalt von
Sauberlaufmatten nachfolgender
Abmessungen, zeitlich befristet von
Mai - September, einschließlich
Auswechselung im 28-tägigen Turnus
an folgenden Einsatzorten:

- 1 Stück Neue Badenstraße 4
(85x250) grau
Menge: 5,000 Mt

**05.04.2 Schmutzmattenservice**
Bereitstellung und Unterhalt von
Sauberlaufmatten nachfolgender
Abmessungen, von Oktober - April,
einschließlich Auswechselung im
14-tägigen Turnus an folgenden
Einsatzorten:

- 1 Stück Neue Badenstraße 4
(85x250) grau
Menge: 7,000 Mt

### Objekt 06 BMH (Burmeisterhaus)

#### Titel 06.01 Unterhaltsreinigung

**Ausführungsbeschreibung 0018 Ausführungsbeschreibung Funktionalbereiche**
*Ausführungsbeschreibung Funktionalbereiche*
Entsprechend der Ausstattung der
Teilbereiche sind die Arbeiten unter
Beachtung der Technischen
Vorbemerkungen wie folgt
durchzuführen:

Bodenbeläge aus Kunststoff oder
Linoleum
- Saugen und Feuchtwischen jede
Reinigung
- Saugen und Naßwischen 2 x
monatlich

Bodenbeläge aus Holz
- Saugen und Feuchtwischen täglich
- Saugen und Naßwischen
2xwöchentlich
- Wachsen 2xmonatlich

Bodenbeläge aus Natur- und
Kunststein, sowie Ziegelplatten
- Saugen und Feuchtwischen jede
Reinigung
- Saugen und Naßschrubben 2 x
monatlich
- Wachsen 4 x jährlich

Abfallbehälter
- Leeren jede Reinigung
- Naßreinigen 1 x wöchentlich

Polstermöbel
- Absaugen jede Reinigung
- Feuchtreinigen 2 x monatlich

Fensterbänke/Heizkörper
- Entstauben jede Reinigung
- Feuchtreinigen 1 x wöchentlich
- Naßreinigen 4 x jährlich

Sockelleisten
- Feuchtreinigen täglich
- Naßreinigen 1xwöchentlich

Mobiliar
- Entstauben jede Reinigung
- Verschmutzungen entfernen jede
Reinigung
- Feuchtreinigen 2 x monatlich

Türen und Wände
- Verschmutzungen entfernen jede
Reinigung
- Feuchtreinigen 2 x monatlich

Innenverglasungen
- Griffspuren entfernen jede Reinigung

Sonstige Einrichtungsgegenstände
- Verschmutzungen entfernen jede
Reinigung
- Entstauben 1 x wöchentlich

**06.01.1 Funktionalbereich Ausführung gemäß Ausführungsbeschreibung A0018**
Unterhaltsreinigung jeweils Montags;
ganzjährig in folgenden Räumen:

1. Burmeisterhaus - 295 m²
- Büro- und Arbeitsräume
- Archiv- und Bibliotheksräume
- Halle und Vorräume
- Teeküche
- Flure und Treppenhaus
- Sonstige

Die Arbeiten sind jeweils
- in den Büroräumen vor 07.30 Uhr,
- in der Teeküche vor 09.00 Uhr,
- in den übrigen Räumen vor 10.00
Uhr
abzuschließen.
Menge: 12,000 Mt

#### Titel 06.02 Sanitärreinigung

**Ausführungsbeschreibung 0019 Ausführungsbeschreibung Mitarbeitertoiletten**
*Ausführungsbeschreibung Mitarbeitertoiletten*
Unterhaltsreinigung in den
Mitarbeitertoiletten inkl. Vorräume, mit
folgendenTeilleistungen:

Bodenbeläge
- Kehren
- Feuchtwischen
- Naßwischen

Sanitäre Einrichtungsgegenstände -
gem. Techn.
Vorbemerkungen

Fliesenwände
- Verschmutzungen entfernen
- Feuchtwischen 2 x wöchentlich

Abfallbehälter
- Leeren
- Naßreinigen 2 x wöchentlich

Heizkörper
- Entstauben
- Feuchtreinigen 2 x wöchentlich
- Naßreinigen 1 x monatlich

Türen, Wände, Decken
- Verschmutzungen entfernen
- Feuchtreinigen 2 x monatlich

Sonstige Einrichtungsgegenstände

- Verschmutzungen entfernen
- Entstauben 1 x wöchentlich

Ergänzung von Verbrauchsmaterial
gem. Technischen
Vorbemerkungen!

**06.02.1 Mitarbeitertoiletten Ausführung gemäß Ausführungsbeschreibung A0019**
Unterhaltsreinigung wie in
vorstehender Leitbeschreibung
vorgesehen, täglich von Montag -
Freitag, ganzjährig:

Burmeisterhaus - 2 Toilettenanlage:
- 3 WC
- 3 Waschtische

Gesamtfläche:  10 m²
Menge: 12,000 Mt

#### Titel 06.03 Glasreinigung

**06.03.1 Aussenfenster**
Reinigung der Verglaswungen und Rahmen von
Aussenfenstern und Dachfenstern allseitig gem.
Technische Vorbemerkungen.
2 x jährlich

zu reinigende Fläche:  92 m²
Menge: 2,000 Stk

**06.03.2 Innenliegende Verglasungen**
Ausführung wie in der Vorposition beschrieben,
2 x jährlich.

zu reinigende Flächen: 12 m²
Menge: 2,000 Stk

### Objekt 07 Türmchenspeicher, Hafenstraße 10

#### Titel 07.01 Unterhaltsreinigung

**Ausführungsbeschreibung 0020 Ausführungsbeschreibung Funktionalbereiche**
*Ausführungsbeschreibung Funktionalbereiche*
Entsprechend der Ausstattung der
Teilbereiche sind die Arbeiten unter
Beachtung der Technischen
Vorbemerkungen wie folgt
durchzuführen:

Bodenbeläge aus Kunststoff oder
Linoleum
- Saugen und Feuchtwischen jede
Reinigung

Bodenbeläge aus Nutzestrich
- Saugen und Feuchtwischen jede
Reinigung

Bodenbeläge aus Holz
- Saugen und Feuchtwischen
- Wachsen

Bodenbeläge aus Natur- und
Kunststein
- Saugen und Feuchtwischen jede
Reinigung
- Wachsen

Abfallbehälter
- Leeren jede Reinigung
- Naßreinigen

Fensterbänke/Heizkörper
- Entstauben jede Reinigung
- Feuchtreinigen
- Naßreinigen

Sockelleisten
- Feuchtreinigen
- Naßreinigen

Mobiliar
- Entstauben jede Reinigung
- Verschmutzungen entfernen jede
Reinigung
- Feuchtreinigen

Türen und Wände
- Verschmutzungen entfernen jede
Reinigung
- Feuchtreinigen

Innenverglasungen
- Griffspuren entfernen jede Reinigung

Sonstige Einrichtungsgegenstände
- Verschmutzungen entfernen jede
Reinigung
- Entstauben

**07.01.1 Türmchenspeicher Hafenstraße 10 Ausführung gemäß Ausführungsbeschreibung A0020**
Ausführung wie zuvor beschrieben, 2
x jährlich nach Abruf und Bedarf.

Fläche: ca. 200 m²
Menge: 2,000 Stk

### Objekt 08 Beginenhaus

#### Titel 08.01 Unterhaltsreinigung

**Ausführungsbeschreibung 0021 Ausführungsbeschreibung Funktionalbereiche**
*Ausführungsbeschreibung Funktionalbereiche*
Entsprechend der Ausstattung der
Teilbereiche sind die Arbeiten unter
Beachtung der Technischen
Vorbemerkungen wie folgt
durchzuführen:

Bodenbeläge aus Kunststoff oder
Linoleum
- Saugen und Feuchtwischen jede
Reinigung
- Saugen und Naßwischen 2 x
monatlich

Bodenbeläge aus Nutzestrich
- Saugen und Feuchtwischen jede
Reinigung

Bodenbeläge aus Holz
- Saugen und Feuchtwischen täglich
- Saugen und Naßwischen
2xwöchentlich
- Wachsen 2xmonatlich

Bodenbeläge aus Natur- und
Kunststein
- Saugen und Feuchtwischen jede
Reinigung
- Saugen und Naßschrubben 2 x
monatlich
- Wachsen 4 x jährlich

Abfallbehälter
- Leeren jede Reinigung
- Naßreinigen 1 x wöchentlich

Fensterbänke/Heizkörper
- Entstauben jede Reinigung
- Feuchtreinigen 1 x wöchentlich
- Naßreinigen 4 x jährlich

Sockelleisten
- Feuchtreinigen täglich
- Naßreinigen 1xwöchentlich

Mobiliar
- Entstauben jede Reinigung
- Verschmutzungen entfernen jede
Reinigung
- Feuchtreinigen 2 x monatlich

Türen und Wände
- Verschmutzungen entfernen jede
Reinigung
- Feuchtreinigen 2 x monatlich

Innenverglasungen
- Griffspuren entfernen jede Reinigung

Sonstige Einrichtungsgegenstände
- Verschmutzungen entfernen jede
Reinigung
- Entstauben 1 x wöchentlich

**08.01.1 Unterhaltsreinigung Ausführung gemäß Ausführungsbeschreibung A0021**
Ausführung wie zuvor beschrieben,
ganzjährig, 1 x pro Woche, jeweils
Dienstag, in folgenden Räumen:
- 2 Büros
- Küche
- Flur

Fläche:  m²
Menge: 12,000 Mt

#### Titel 08.02 Sanitärreinigung

**Ausführungsbeschreibung 0022 Ausführungsbeschreibung Mitarbeitertoiletten**
*Ausführungsbeschreibung Mitarbeitertoiletten*
Unterhaltsreinigung in den
Mitarbeitertoiletten inkl. Vorräume, mit
folgendenTeilleistungen:

Bodenbeläge
- Kehren
- Feuchtwischen
- Naßwischen

Sanitäre Einrichtungsgegenstände -
gem. Techn.
Vorbemerkungen

Fliesenwände
- Verschmutzungen entfernen
- Feuchtwischen 2 x wöchentlich

Abfallbehälter
- Leeren
- Naßreinigen 2 x wöchentlich

Heizkörper
- Entstauben
- Feuchtreinigen 2 x wöchentlich
- Naßreinigen 1 x monatlich

Türen, Wände, Decken
- Verschmutzungen entfernen
- Feuchtreinigen 2 x monatlich

Sonstige Einrichtungsgegenstände

- Verschmutzungen entfernen
- Entstauben 1 x wöchentlich

Ergänzung von Verbrauchsmaterial
gem. Technischen
Vorbemerkungen!

**08.02.1 Mitarbeitertoiletten Ausführung gemäß Ausführungsbeschreibung A0022**
Ausführung wie zuvor beschrieben, ganzjährig, 2 x pro
Woche, jeweils Dienstag und Donnerstag.

Gesamtfläche: 10 m²
Menge: 12,000 Mt

USt %: 19,00
